# 395 Bürgerhaus Seubtendorf
Angebotsaufforderung (GAEB DA XML 3.1, DA83)
Währung: EUR
Erstellt mit: CaliforniaX by G&W Software AG, CaliforniaX V24.1.06, 02.02.2026

## Zusätzlicher Text
| BAUVORHABEN: / 395.20 | Sanierung Dorfgemeinschaftshaus Seubtendorf / Gemeinde Tanna, OT Seubtendorf, / Flur 1, Flst.5 in Seubtendorf |
| --- | --- |
| BAUHERR: | Stadt Tanna, Markt 1, 07922 Tanna / Telefon: 036646 - 28080 / Mail: rathaus@stadt-tanna.de |
| VERGABESTELLE: | Stadt Tanna / Markt 1, 07922 Tanna / Telefon: 036646 - 28080 / Internet: www.stadt-tanna.de |

L V Z -  A N G E B O T

GEWERK:  Sanitärarbeiten

| AUSFÜHRUNG: | Aufmass/Demontage: ab KW14/2026 / Fertigstellung: KW 43/2026 |
| --- | --- |
| ABLAUF DER ANGEBOTSFRIST: | Freitag, den 20.02.2026, bis 10:00 Uhr |
| ORT: | Stadt Tanna, Markt 1, 07922 Tanna |
| SUBMISSION: | Stadt Tanna, Markt 1, 07922 Tanna |
|  | 11:30 Uhr, Sitzungszimmer 1.OG |
| ABLAUF DER BINDEFRIST: | 20.03.2026 |
| BIETER: |  |
| FIRMENSTEMPEL: | ............................................................................ |

ANGEBOTSSUMME ohne MWSt.: .................................................................... Euro
ZUZÜGLICH MwSt. derzeit 19%: ................................................................... Euro
ANGEBOTSSUMME brutto: .................................................................................... Euro
ANGEBOTSSUMME brutto geprüft: ..................................................................................... Euro
(vom Architekten geprüft )
Nr. ......... PRG. ..........

## 040 Sanitärinstallation
Datum: 02.02.2026

*Hinweis: 2.0 AUFLISTUNG DER ANGEBOTSUNTERLAGEN 1.0 Deckblatt 2.0 Auflistung der Angebotsunterlagen 3.0 Bauherrenbedingungen 4.0 Objektbeschreibung 5.0 Allgemein und technische Vorbemerkungen 6.0 Leistungsbeschreibung 7.0 Anlagen - Zeichnungsunterlagen Der Bieter hat die Vollständigkeit der Unterlagen anhand der Seitenzahlen zu prüfen und fehlende Blätter bei der ausschreibenden Stelle anzufordern bzw. auszusortieren und zu vernichten.*

*Hinweis: 4.0 OBJEKTBESCHREIBUNG E V M Einheitliche Verdingungsmuster für Bauleistung*
4.0 OBJEKTBESCHREIBUNG
E V M / Einheitliche Verdingungsmuster / für Bauleistung

*Hinweis*
MASSNAHMENBESCHREIBUNG

Beschreibung des Objektbestandes
Das Dorfgemeinschaftshaus in Seubtendorf ist ein in Mischbauweise errichtetes Bauwerk, welches aus einem teilunterkellertem Erdgeschoss mit darüberliegendem Obergeschoss und einem Dachboden mit Satteldach gebildet ist. An das ursprüngliche Hauptgebäude wurde ein angepasster, in seiner Geometrie angeglichener Anbau errichtet.

Baujahr Hauptgebäude:  19. Jahrhundert
Baujahr Anbau:  DDR_Zeit, zzgl. eines Nauaufbaus des Dachgeschosses in der Wendezeit

Gebäudeabmessungen:  Länge:  19,46 m
  Breite:  9,70 m
  Höhe Traufe: 6,95 m
  Höhe First:  10,40 m

Gebäudenutzung:  Gemeindehaus, diverse Nutzungsmöglichkeiten im Saal des OG
  einschließlich Vorbereitungsküche, Sanitärräume im EG sowie
  Räumlichkeiten für Jugendclub

Baustoffe:  Gründung:  Hauptgebäude vermutlich Bruchsteinmauerwerk,
  Anbau Betonfundament
  Erdgeschoss:  Hauptgebäude Bruchsteinmauerwerk und Mauerwerk
  aus Ziegeln, Hohlblocksteinen u.ä. teilweise vermutlich
  Fachwerkanteil (hauptsächlich Innenwände),
  Anbau Mauerwerk aus Hohlblocksteinen, Ziegel und Porenbeton
  Obergeschoss:  Hauptgebäude Fachwerk ausgemauert, innen und außen
  verputzt (Gesamtstärke ca. 17 cm),
  Anbau Mauerwerk aus Hohlblocksteinen, Ziegel und Porenbeton
  Dachboden:  Hauptgebäude Giebel und Drempel aus Fachwerk ausgemauert
  und Bekleidung aus Kunstschiefer,
  Anbau Giebel aus Holzkonstruktion nicht ausgemauert und
  nicht gedämmt, Drempel ausgemauert und Außenseite verputzt
  Dach:  Kaltdach, Holzkonstruktion mit vollflächiger Schalung (ca. 22 mm),
  und Eterniteindeckung, Giebelwände im Bereich ab OG bis DG
  First außen mit Holzverschalung und Kunstschiefer sowie
  einseitig Giebel mit natürlichem Schiefer bekleidet
  Blitzschutz:  nicht vorhanden
  Fenster:  Verbundfenster, vereinzelt Thermofenster, Fenster mit
  Einfachverglasung aus Holz und Kunststoff
  Türen:  Einfach-Holztüren, teilweise verglast
  Heizung:  Kachelofen-Heizung im OG (Saal), Elektroheizung in den
  Sanitärräumen im EG sowie im Jugendraum
  ELT:  Standard DDR
  Sanitär:  Erneuerung in Nachwendezeit

Kurzbeschreibung
Bauliche Maßnahmen zur Erneuerung der derzeit aufgrund ihres Zustandes nur stark beschränkt brauchbaren Räumlichkeiten des Objektes zur grundsätzlichen Wiederherstellung der uneingeschränkten Nutzbarkeit gemäß dessen Zweckbestimmung als Dorfgemeinschaftshaus; damit verbundene Beseitigung von schwerwiegenden Mängeln bzw. nachhaltig den weiteren Betrieb der Einrichtung gefährdenden Schäden und Unzulänglichkeiten.

Ausgangspunkt
Das im Zentrum des Ortsteiles Seubtendorf gelegene Gebäude wird traditionell seit vielen Jahren und auch gegenwärtig - wenn auch ob des Zustandes eingeschränkt - noch immer multifunktional im Sinne eines Dorfgemeinschaftshauses, als Kommunikations- und Treffpunkt sowie Aufenthalt- und Veranstaltungsort für die Einwohner des Dorfes genutzt. Die Räumlichkeiten und Funktionszuordnungen scheinen hierauf abgestimmt anforderungs- und bedarfsgerecht im Grundsatz zur Verfügung zu stehen. Als Ort des Zusammenseins kann es dem Aufenthalt der lokalen Bevölkerung als Veranstaltungsort sowie als temporär genutzter Veranstaltungsraum dienen. Neben den Räumlichkeiten des Jugendclubs im Erdgeschoss des Objektes offeriert hier insbesondere der Saal im Obergeschoss mit angrenzendem Küchenbereich zahlreiche Möglichkeiten. Darüber hinaus werden im Gebäude verschiedentlich Versammlungen der Einwohner durchgeführt. Zudem dient es als Wahllokal. Gleichermaßen sind im Erdgeschoss des Objektes Sanitäranlagen vorhanden.

Somit eröffnet das Dorfgemeinschaftshaus Seubtendorf ein (räumlich und inhaltlich) zentrales Angebot in diesem Ortsteil der Stadt, den Bürgerinnen und Bürgern eine gleichberechtigte Teilhabe am gesellschaftlich-aktiven, sozialen und darüber hinaus kulturellen Leben - mit Schwerpunkt einer gemäß der ursprünglichen Intention gesellschaftlichen Nutzung als Veranstaltungsort im Dorf mit zugehörigen Räumen als Heimstätte zahlreich ausgeübter Aktivitäten - zu ermöglichen.

Das Gebäude ist im Grunde geeignet, einer signifikant gegebenen Nachfrage zu dienen. Eine vor allem in der Vergangenheit insbesondere zum Anlasse von Festlichkeiten gegebene starke Auslastung durch Vereine und Aktive zeigt sich durch Raumbedarfe verschiedener Akteure ergänzt. Insofern ist speziell der im Obergeschoss zur Verfügung stehende Saal bedeutsam für zahlreiche gemeinschaftliche Unternehmungen, insbesondere Tanzveranstaltungen und vergleichbare Events mit erhöhtem Publikumsaufkommen sowie als zeitlich begrenzte Heimstatt des Faschingsvereines bedeutsam. Zudem steht mit diesem ein großer Raum zur Verfügung, der - ergänzt durch den unmittelbar anliegenden Küchenbereich - beste Voraussetzungen für Familienfeiern bietet.

Insofern offeriert das Gebäude als idealer Begegnungs- und Veranstaltungsort Möglichkeiten, traditionell der Größe und Struktur des Ortes angemessene Nutzungen zu beherbergen, welche sich im Vergleich zu anderen Dorfgemeinschaften hierin überaus sinnvoll in einer vorhandenen aus dem siedlungshistorischen Kontext heraus gut eingeordneten Bausubstanz integriert darstellen.

Das Objekt befindet sich auf einem städtischen Flurstück, welches in seiner Größe der Grundfläche des Gebäudes entspricht. Im unmittelbar angrenzenden Umfeld um das Gebäude ist ausreichend gleichermaßen im öffentlichen Eigentum stehende Fläche offeriert, dem Objekt zugeordnete Außenbereichsnutzungen zu ermöglichen. Somit kann das Außengelände vor dem Objekt in der Mitte des Dorfes mit dem Gebäudeinneren und dem angrenzenden Außenbereich zu verschiedenen Anlässen / Veranstaltungen genutzt werden und so eine diesbezüglich ausgestaltete bzw. erweiterte (räumliche) Nutzung ermöglichen.

Das Gebäude zeigt sich ob seiner Größe und Struktur ortsbildverträglich ausgebildet und integriert, da es sich im vorliegenden Fall um die Nach-/ Weiternutzung eines historisch am Standort etablierten, traditionell dort vorhandenen Objektes handelt. Spezifische Details der baulichen Ausführung (Fachwerk im OG ... ) lassen es markant erscheinen und im Kontext seiner (öffentlichen) Nutzung als Dorfgemeinschaftshaus sofort erkennen.

Im Rahmen der Diskussionen eines zukunftsfähigen Konzeptes sind neben der wertenden Berücksichtigung zahlreicher Anfragen bzw. Bedarfsanmeldungen der Bevölkerung nach einem solchen Ort in ausdrücklich diesem Objekt insbesondere auch die mit dem Standort im Ortsgefüge des Dorfes Seubtendorf verknüpften und in der vorhandenen Substanz realisierten Qualitäten einzubeziehen. Dem folgend ist es Ziel der Stadt Tanna, jene mit dem Objekt offerierten Angebote durch investive Maßnahmen, unter Einbeziehung des gegebenen, als erwartet geltenden Standards im Objekt zu fördern und die hiermit verknüpften Anforderungen zu erfüllen. Damit wird die Absicht verfolgt, die mit dem baulichen sowie strukturell-funktionalen Bestand gegebenen Entwicklungsmöglichkeiten derart aufzugreifen, das einerseits etablierte Nutzungen weitergeführt und andererseits das Angebotsspektrum sinnvoll im Kontext der Struktur des Dorfes und seiner Bewohner erweitert bzw. ergänzt werden kann. Auf der Grundlage in der Dorfgemeinschaft formulierter Intentionen wird der längerfristige Erhalt der diesbezüglichen Nutzung im Objekt zwangsläufig begründet und damit ein in sich geschlossenes, stimmiges und zukunftssicheres Gesamtpaket angeboten.

Maßnahmenerfordernis
Der maßgeblich nachfrage- bzw. bedarfsorientierten Inanspruchnahme durch Vereine, freie Gruppen, Initiativen und Familien steht jedoch ein technisch-funktionaler Standard in den verschiedenen Funktions- aber insbesondere auch im Saalbereich der Einrichtung gegenüber, der den Anforderungen an diese öffentliche Institution und den zu erfüllenden Erfordernissen nicht gerecht wird. Die Grundbedürfnisse in Hinsicht auf die technischen und qualitativen Ausstattungsstandards, insbesondere durch die intensiv-aktive Nutzung des Objektes über die Jahre hinweg im Kontext des noch fast ausschließlich den Normen der Entstehungszeit entsprechenden Standes, sind derzeit im Bestand nicht mehr erfüllt. Demnach verweisen dessen nicht möglich Beheizbarkeit sowie der mangelhafte bauliche Zustand auf eine erheblich eingeschränkte Nutzung, die zudem sinnvoll derzeitig nur in den wärmeren Jahreszeiten stattfinden kann.
Maßgeblich die Nutzungsfähigkeit nachhaltig negativ beeinflussende baulich-funktionale Mängel bestehen insbesondere in den Bereichen Fassade, Dach, Fenster und Elektrik. Insofern alters-, bauund betriebsbedingte Beeinträchtigungen im laufe der Zeit zu schwerwiegenden Beschränkungen wurden, sind es insbesondere auch energetische Anforderungen an diese öffentliche Einrichtung, die im gegenwärtigen Zustand nur stark eingeschränkt erfüllt sind.
Das im Grundsatz gegebene gute funktionale Angebot an Räumlichkeiten steht somit in einem erheblichen Kontrast zu den im Gebäude vorhandenen baulichen Mängeln, die trotz der intensivnutzungsseitig bedingten Beanspruchung in der Vergangenheit keine Sanierung erfuhren.

Wurden in der Bauphase des Objektes gültige Maßstäbe erfüllt, so sind diese in Hinsicht auf die aktuell, insbesondere im Bereich einer derartigen öffentlichen Einrichtung zu erfüllenden Normen, überholt und nicht mehr anzusetzen.
Bereits im Jahr 2005 durchgeführte kleinere Sanierungsmaßnahmen im Bereich des Saales sowie dem angrenzenden Schankraum im Obergeschoss zeigen sich in Anbetracht verbliebener Mängel unscheinbar wirksam und ob des eher gering einflussnehmenden Umfanges nicht geeignet, die Nutzungsfähigkeit des gesamten Objektes an sich zu begründen. Diese Maßnahmen wurden durch Fördermittel aus dem Programm „Erhaltung und Stärkung des ländlichen Raumes" des Landwirtschaftsamtes Zeulenroda bezuschusst. In diesem Kontext wurden die Sanitäranlagen modernisiert und die Möblierung des Schankraumes vorgenommen.

Eine Weiterführung des Sanierungsprozesses sowie die technische Neuausrichtung ist unausweichlich durchzuführen. Anderenfalls kann der, insbesondere in Hinsicht auf Veranstaltungen zwingend notwendige und funktional als Erfordernis zu definierende Standard auch zukünftig und dann wahrscheinlich dauerhaft nicht mehr bereitgestellt werden.
So sollen mit den beabsichtigten Maßnahmen zunächst noch verbliebene Lücken und Mängel im Bereich der Gebäudehülle (Dachgeschoß, Fenster, Türen unter besonderer Beachtung energiespezifischer Anforderungen) aber auch im Funktionsbereich der elektrischen Anlagen sowie der Wärmeversorgung  geschlossen bzw. beseitigt werden, vervollständigt durch Modernisierungs- und Umbaumaßnahmen, um das Angebot der Einrichtung anhand angefragter Bedarfe von Bürgern des Dorfes, der Stadt und der Region sinnvoll zu erweitern und in diesem Sinne die Funktionsbereiche zu optimieren - im Grundsatz eine konsequente Weichenstellung zum fortwährendem Erhalt des gesellschaftlichen Mittelpunktes des Dorfes an diesem Standort!

Die im Objekt realisierten, gezielt akzentuierten Angebote bedürfen entsprechende, im Gebäude realisierte Raum- und Aufenthaltsstandards, die in ihrem Umfang und Niveau ausschlaggebend für eine nachhaltige Nutzung sind. Die strukturellen Voraussetzungen sind mit den vorhandenen Funktionsräumen im Grundsatz gegeben. Insofern wird mit den Investitionen in die energetische Sanierung das gegebene bauliche sowie funktional-räumliche Potential folgerichtig optimiert und so die avisierte, andauernde Nutzung des Objektes zwangsläufig gesichert. Der gegebene Standard im Kontext des etablierten Nutzungsansatzes sowie nachgefragter Bedarfe wird auf der Basis eines verbesserten energetisch-baulichen Zustandes bzw. der perspektivisch angedacht, neu zu schaffenden Nutzungs- und Funktionsbereiche zu einer gewollten weiteren Intensivierung und Qualitätssteigerung des vorhandenen Aufenthalts- und Aktivitätsangebotes beitragen.

Zielstellung
Ziel der maßgeblich in Hinsicht auf eine energetische Sanierung und Erhaltung der Substanz ausgerichteten Maßnahmen ist es, auch langfristig eine Nutzung des Gebäudes und damit dessen - auch aus siedlungshistorischer bzw. -struktureller Sicht wichtigen - physischen Bestand im Ortsgefüge zu erhalten. Das Gebäude soll als Veranstaltungsort besonderer Qualität dienen. Bevorteilt durch die Lage im dörflichen Gefüge verweist das exklusive Ambiente auf zahlreiche Möglichkeiten diesbezüglicher Nutzungen. In diesem Sinne gilt es, das Objekt der öffentlichen Nutzung zur Verfügung zu stellen, was die Vermietung zum Zwecke der Durchführung privater Veranstaltungen einschließt. Dabei sollen in der Schnittmenge zwischen Kleinteiligkeit individueller Nachfragen und größerer Veranstaltungsort generierte Räume die Möglichkeit der ganzjährigen Nutzung offerieren. Der somit gesicherte und optimierte bauliche Bestand des Gebäudes und seiner Bedeutung im Sinne der Dorfgemeinschaft steht im Kontext der Ziele einer zukunftsorientierten ländlichen Entwicklung, die jene Punkte im Ort als wesentliche Qualitätsmerkmale ausweist sowie deren Erhalt und Nutzung, anderenorts sogar deren Neuerrichtung als Dorfgemeinschaftshäuser, Mittelpunkte und oft ,,Keimzellen" des vielerorts erst wieder zu initiierenden dörflichen Lebens, forciert.
Das Angebot ergänzend bietet das Gebäude Räumlichkeiten für verschiedene Aktivitäten - selbstverständlich nach der jeweils eigenen Zielsetzung und eigenverantwortlich, grundsätzlich aber im Sinne der Allgemeinheit.

Die Förderung und Entwicklung der Aktivität und eigenen Kreativität der diesen Bereich aufsuchenden Menschen, Heimat- und Brauchtumspflege finden hier ebenso statt wie die zwangsläufig damit einhergehende Förderung der aus der Betrachtung gesellschaftlicher Aspekte heraus überaus wichtigen solidarischen Gemeinschaft, zwanglosen Begegnung und Kommunikation bei den Angeboten des Zusammenkommens und beim kulturellen Freizeiterlebnis.
In diesem Sinne werden seit der Umwidmung Nutzungen ausgeübt, welche die Erfüllung der Zielstellungen einer zukunftsorientierten, geordneten und nachhaltig wirksamen städtebaulichen Entwicklung unterstützen.

Die wesentlichen Leistungen lassen sich zusammenfassen

Gebäudehülle
Sanierung der Abdichtung der kellergeschoß-bezogenen Außenmauern des Gebäudes aufgrund der in diesem Bereich nicht mehr gewährleisteten diesbezüglichen bautechnischen Sicherheit, insbesondere Ausschachtung, Trockenlegung und fachgerechte Vertikalabdichtung des Sockelbereiches sowie Behandlung von vorhandenen / zunehmenden Feuchteschäden in den Außenmauerbereichen zur nachhaltigen Sicherung der Grundbausubstanz dem folgend und im Sinne des Ortsbildes - markantes Gebäude im Zentrum des Ortes, typische und ortsangepasste Gliederung der Fassade durch Verputz der aus wärmetechnischer Sicht hinreichend bemessenen Außenwände im EG und aufgebrachte Naturstein-Verschieferung im OG. Darüber hinaus Beseitigung von Schäden am Verputz der Fassade im Erdgeschoß im Sinne einer Gewährleistung der wärmeseitigen Funktionsfähigkeit der Fassade aber auch der baulichen Substanz selbst, einschließlich Fassadenanstrich in Ergänzung der Maßnahmen am Objekt;

Energetische Sanierung durch Dämmmaßnahmen im Bereich der obersten Geschoßdecke zur Beseitigung einer noch vorhandenen und üblich negativ wirksamen Schwachstelle in Hinsicht auf den Wärmeschutz des Objektes in Ergänzung der mit der vorhandenen traditionellen Bausubstanz bemessenen wärmeseitigen Ausrichtung des Gebäudes; die Maßnahmen zur Dämmung umfassen im Wesentlichen den Ausbau des vorhandenen Aufbaus, ein fachgerechtes Einbringen einer Mineralwolldämmung und den Einbau eines neuen Dielenbodens in Teilbereichen; in diesem Zusammenhang zwingend auszuführende Sanierung vorhandener Feuchteschäden im angrenzenden Mauerwerk.

Erneuerung von Fenstern in Bereichen, die für die Gewährleistung eines möglichst umfassenden Wärmeschutzes maßgebliche Bedeutung besitzen und in deren mangelhaftem Bestand wärmeseitig deutliche Funktionsdefizite bestehen; dem folgend Einbau neuer Fenster in beiden Gebäudeebenen in Bereichen, in denen das Erfordernis hierfür zwingend gegeben ist; in diesem Zusammenhang Ersatz der unzureichend wirksamen und aus energiespezifischen Aspekten heraus ungünstig einzuschätzenden, mangelhaft ausgerichteten Hauseingangs- und Außentüren zum Gebäude zur Vervollständigung der komplexen Maßnahmen zum Wärmeschutz an der baulichen Hülle

Neue Innentüren und -wände gemäß gewünschter Nutzungsanforderungen, damit zugleich Beseitigung von Mängeln zu geringer Durchgangsbreiten und -höhen sowie nicht vorhandener Dämmwirkung und Feuerwiderstandsfähigkeit

-Innenputz, Maler-, Tapezier- und Fliesenarbeiten
- Leistungen im Bereich der Böden und Decken in den einzelnen Geschossen nach Erforderlichkeit gegebener Schadstellen und -ursachen
-Arbeiten im Bereich verschiedener Wandflächen, beispielsweise Treppenhaus und Bodentreppe (Trockenbau, Dämmmaßnahmen ... )
Erneuerung der Fluchttreppe / 2. Rettungsweg vom Saale des OG mit direktem Zugang /Ausgang zum Außenbereich
Entfernung entbehrlicher Einbauten, beispielsweise der Holzverkleidung in den Fluren des EG

Dachbereich
Umdecken des vorhandenen komplex gegliederten und durch verschiedene Dachaufbauten und differenzierte Verlegedetails der Deckung geprägten Schieferdaches des historischen Gebäudes, hierdurch insbesondere umfassende und anhaltend wirksame Beseitigung von Mängeln und Störungen in der Dachdeckung mit Einflüssen auf dessen Funktionsfähigkeit/ Dichtigkeit, die u.a. zu Schäden führten; die Maßnahmen beinhalten das Entfernen der vorhandenen Schieferdeckung einschließlich der dachgliedernden funktionalen Ein- und Aufbauten (Dachentwässerung ... ), den Einbau einer neuen Dachdichtung im Vorfeld des Aufbringens einer neuen Deckung aus Doppelstehfalzdeckung
sowie dem Wiedereinbau zugehöriger Anlagen der Dachentwässerung / Blitzschutz / Lüftung

Erneuerung der Dacheindeckung, einschließlich Auswechslung der Dachschalung
Nach Erforderlichkeit sanierende Eingriffe in die Dachkonstruktion
Erneuerung der Regenentwässerungen (Dachrinnen, Fallrohre) einschließlich der Anbindungen an Entwässerungseinrichtungen im Außengelände
Installation Blitzschutzanlage
Dämmung der obersten Geschossdecke - das Dach selbst verbleibt als Kaltdach

KGR 400 Technische Gebäudeausrüstung
Zeitgemäßes, effizient wirksames System der Wärmeversorgung im EG.
Neue Sanitäranlage mit BEH.WC im EG

Nach Erforderlichkeit Sanierung Elektroinstallation nach Stand der Technik, des Weiteren Brandschutzinstallationen und Rettungswegekennzeichnungen.

KGR 500 Außenbereich
Im Zusammenhang der Arbeiten am Gebäude / Trockenlegung Neugestaltung der angrenzenden Außenflächen einschließlich geordneter Regenwasserführung und -ableitung, Unterbau und Oberflächen sowie Anlegen von befestigten Flächen zur Gewährleistung gesicherter Aufenthalts-/ Arbeitsbereiche und bestmöglich geordneter Funktionsbereiche im Schnittfeld der räumlichstädtebaulichen Anforderungen aber auch funktional-nutzungsbestimmten Aspekten an die Gliederung und Prägung der unmittelbar angrenzenden Außenanlagen eines durch die Öffentlichkeit genutzten Dorfgemeinschaftshauses

Abbruch-/ Rückbauarbeiten Aussenanlagen
Einbau einer Drainageleitung an der Gebäudeaußenkante,
Anlage eines Traufstreifens
Nach Erforderlichkeit sanierende Eingriffe der Anbindung an Ver- und Entsorgungsmedien
(AW, TW, E-Tech) im Nahbereich

- Ende der Beschreibung -

*Hinweis: 3.0 BAUHERRENBEDINGUNGEN E V M Einheitliche Verdingungsmuster für Bauleistung*
3.0 BAUHERRENBEDINGUNGEN
E V M / Einheitliche Verdingungsmuster / für Bauleistung

*Hinweis: 5.0 Deckblatt Algemeine und Techn. Vorbemerkungen*
5.0  ALLGEMEINE UND TECHNISCHE VORBEMERKUNGEN

  E V M
Einheitliche  Verdingungsmuster
für Bauleistung

*Hinweis: Allgemeinen Vorbemerkungen*
ALLGEMEINE VORBEMERKUNGEN

Hinweise - Abweichung Lang- und Kurztext
Sofern Lang- und Kurztext voneinander abweichen, gilt immer der Langtext.

Hinweise und Auskünfte zu den Verdingungsunterlagen
Rechtzeitig beantragte Auskünfte werden spätestens 6 Kalendertage in
Fällen besonderer Dringlichkeit 4 Kalendertage vor Ablauf der Angebotsfrist erteilt.
Anfragen sind schriftlich per Mail (info@architektur-hoffmann.de) oder per Fax (09288/55437) einzureichen.

Online - Pläne
Digitale Pläne für die Vergabe werden als pdf-Dateien zur Verfügung gestellt. Die Vergabestelle kann nicht gewährleisten, dass die Pläne maßstabsgetreu wiedergegeben werden. Sollte eine für die Angebotsbearbeitung notwendige Vermaßung fehlen, hat der Bewerber bei der Vergabestelle diese Auskunft zu verlanen.

Besichtigung der Baustelle
Dem Bieter wird dringend empfohlen, vor Angebotsabgabe die Baustelle mit den örtlichen Gegebenheiten und Randbedingungen zu besichtigen, da spätere Forderungen für Erschwernisse aus Unkenntnis der Örtlichkeit
nicht gewährt werden. Termine hierfür sind mit dem AG abzustimmen.

Die Arbeiten können im Einzelfall zu unterschiedlichen Zeitpunkten nach Erfordernis und Aufforderung anfallen.

Es gelten die Allgemeinen Technischen Vertragsbedingungen für die Ausführung der Bauleistungen der
VOB/ C in der zum Zeitpunkt des Vertragsabschlusses gültigen Fassung.

Die Leistungsbeschreibung dient der Preisfindung. Erkennt der Bieter, dass die Leistungen nicht erschöpfend beschrieben sind, so hat er hierauf vor der Angebotsabgabe schriftlich hinzuweisen.

Die angebotenen Einheitspreise gelten für die Ausführung der Leistungen in allen Teilmengen wie Großflächen und in Einzelräumen sowie für zeit und ebenen versetztes Arbeiten nach Abruf durch die AG-Objektüberwachung.

Keine Verwendung gefährlicher Stoffe
Vom Auftragnehmer dürfen keine gesundheitsgefährdenden Stoffe und Bauteile eingebaut werden. Die Werte der derzeit gültigen MAK-Liste sind einzuhalten.

Bauprodukte, Nachweise
Zur Qualität der Bauprodukte wird vor allem auf das Produkthaftungsgesetz vom 15.12.1989 und auf die Bayer.
Bauordnung vom 09.05.2016, hier besonders auf Artikel 15 bis 23, hingewiesen. Die Bauregellisten des Instituts
für Bautechnik in Berlin sollten dem Anbieter vorliegen und bekannt sein.

Bauprodukte dürfen nur verwendet werden, wenn sie für den Verwendungszweck

*  den Vorschriften des Bauproduktengesetzes, der Bauproduktenrichtlinien und der Umsetzung
  sonstiger Richtlinien der Europäischen Gemeinschaften entsprechen und das CE-Zeichen tragen
  (siehe auch Bauregelliste B) oder

*  den in der Bauregelliste A aufgeführten Techn. Regeln entsprechen und auf Grund des Übereinstimmungsnachweises das Ü-Zeichen tragen oder

*  eine allgemeine bauaufsichtliche Zulassung besitzen oder

*  ein allgemeines bauaufsichtliches Prüfungszeugnis erhalten haben oder

*  eine Zustimmung im Einzelfall besitzen oder

*  einer Regelung für sonstige Bauprodukte (für die vorgenannten Punkte nicht zutreffen) entsprechen z.B:
  Nachweis der Gleichwertigkeit.

Gem. Art. 52 Abs.1 BayBO hat der Unternehmer die erforderlichen Nachweise über die Verwendbarkeit der eingesetzten Bauprodukte und Bauarten auf der Baustelle bereitzuhalten. Gem. Art. 77 Abs.5 BayBO ist jederzeit, der bauüberwachenden Stelle, auf der Baustelle bzw. Betriebsstätte Einblick in die Genehmigungen, Zulassungen, Prüfzeugnisse, Übereinstimmungserklärungen, Übereinstimmungszertifikate, Überwachungsnachweise, Zeugnisse und Aufzeichnungen über die Prüfung von Bauprodukten usw. zu gewähren. Diese Nachweise sind vor Baubeginn dem Auftraggeber als Kopie zu übergeben.

Anweisungen
Die Fachbauleitung des AGs obliegt einem Architektur- bzw. Fachingenieurbüro. Anordnungen Dritter dürfen nicht befolgt werden.

Arbeitssicherheit und Gesundheitsschutz
Die Einhaltung sämtlicher Sicherheitsbestimmungen entsprechend der Unfallverhütungsvorschriften bzw. der Sicherheitsvorschriften der Berufsgenossenschaften liegt im Verantwortungsbereich des AN.
Gewerkübliche Sicherheitseinrichtungen sind vom AN zu stellen.

Die Teilnahme an regelmäßigen Sicherheitsbegehungen mit der Bauleitung und dem Sicherheits- und Gesundheitskoordinator (SiGeKo) ist Pflicht und wird nicht gesondert vergütet. Der Sicherheits- und Gesundheitsplan (SiGe-Plan) des AG ist zu beachten.

Nach Auftragserteilung erhält der AN eine Firmenauskunft. Diese ist vollständig auszufüllen und dem SiGeKo
mind. eine Woche vor Beginn der Bauarbeiten zu übergeben.

Dem SiGeKo sind unentgeltlich auf Verlangen Nachweise zur Umsetzung der aktuellen Verordnungen zur Arbeitssicherheit vorzulegen, z.B. Prüfnachweise der Arbeitsmittel und Gefährdungsbeurteilungen. Werden Gefahrstoffe eingesetzt, sind diese zwingend vor Baubeginn anzumelden.

Baustellenverweis
Bei groben Verstößen gegen die sicherheitstechnischen Schutzmaßnahmen oder Verhaltensregeln werden die betroffenen Personen der Baustelle sofort verwiesen. Der AN hat umgehend für geeigneten fachkundigen Ersatz zu sorgen.

Baustellenbesprechungen
Der Auftragnehmer hat zu den Planungs- und Baustellenbesprechungen, die der Auftraggeber durchführt, einen bevollmächtigten und weisungsberechtigten Vertreter zu entsenden, welcher bei Auftragserteilung benannt werden muss. Über die Notwendigkeit der Teilnahme entscheidet die Bauleitung.
Die Besprechungen finden nach Vereinbarung statt.
Das Ergebnis wird in Protokollen festgehalten. Einsprüche gegen das Protokoll sind spätestens in der nächstfolgenden Sitzung geltend zu machen.

Für alle Projektbeteiligten sind neben Vertrag, Plänen und LV auch diese gemeinsam erstellten Protokolle verbindlich. Änderungen der Auftragsinhalte und/oder des Auftragsumfanges (Nachträge) bedürfen einer gesonderten schriftlichen Form außerhalb des Protokolls.

Baufristenplan
Der Auftragnehmer hat einen Baufristenplan über seine vertraglichen Leistungen zu erstellen, anhand dessen die Einhaltung der Vertragsfristen nachgewiesen und überwacht werden kann.

Die Vertragsfristen ergeben sich aus den Besonderen Vertragsbedingungen. Die Festlegungen des Auftraggebers, z.B. zur baufachlichen oder terminlichen Koordinierung mit den übrigen Leistungsbereichen sind zu berücksichtigen.

Bei Änderungen der Vertragsfristen oder bei erheblichen Abweichungen von sonstigen Festlegungen ist der Plan durch den Auftragnehmer unverzüglich zu überarbeiten. Der Plan ist dem Auftraggeber, 10- Werktage nach Auftragserteilung, bei Überarbeitungen unverzüglich jeweils in 2- Ausfertigungen zu übergeben.

Bautagesberichte
Der AN hat arbeitstäglich Bautagesberichte zu führen und der Bauleitung des AG für jeden Tag getrennt in DIN A4-Format einmal wöchentlich vorzulegen bzw. zuzusenden. Sie müssen alle Angaben enthalten, die für die Ausführung und Abrechnung des Auftrages von Bedeutung sind.

Anordnung von Stundenlohnarbeiten
Mit der Ausführung der im Leistungsverzeichnis vorgesehenen Stundenlohnarbeiten ist erst nach schriftlicher Anordnung des Auftraggebers zu beginnen.

Die Stundenlohnzettel sind dem Objektüberwacher spätestens an dem auf die Leistung folgenden Arbeitstag vorzulegen und von diesem abzeichnen zu lassen. Soweit nicht anders ausgeschrieben, müssen im Stundenlohnsatz Lohnnebenkosten, Wegegeld, Auslösung und sonstige Lohnzuschläge (Zuschläge für Überstunden, Feiertagszuschläge, etc.) enthalten sein, einschließlich der Kosten für Handwerkszeug und Kleingeräte.

Gegengezeichnete Stundenlohnzettel bedeuten keine Anerkenntnis eines Vergütungsanspruchs. Dem AG bleibt es vorbehalten zu prüfen, ob die Arbeiten vor Beginn angeordnet wurden und nicht schon mit den Preisen für die Vertragsleistungen (einschließlich Nebenleistungen) abgegolten sind. Stellt sich bei einer späteren Prüfung heraus, dass die nach Stundenlohn berechneten Arbeiten bereits von den Vertragsleistungen umfasst oder zu deren Nebenleistungen gehören, so werden sie trotz unterschriftlicher Anerkennung der Stundenlohnberichte durch den Auftraggeber nicht vergütet. Bei etwaiger Doppelzahlung durch den Auftraggeber besteht eine Rückerstattungspflicht des Auftragnehmers; auf einen Wegfall der Bereicherung kann sich der Auftragnehmer nicht berufen.

Gerätestunden für Kleingeräte
z.B. Bohrer, Flex, usw. sind in die Einheitspreise einzurechnen und werden auch für Stundenlohnarbeiten
nicht gesondert vergütet.

Abfall
Die Beseitigung von Schutt, Abfall, Verpackungs- und Abdeckmaterial hat laufend und arbeitstäglich zu erfolgen. Die Kosten dieser Baureinigung und die Kosten für Bereitstellung und Abfuhr der Schuttbehälter sind mit den Leistungspreisen abgegolten. Grundsätzlich gilt, dass die Baustelle täglich besenrein zu hinterlassen ist. Kommt der AN der Schuttbeseitigung trotz Aufforderung nicht nach, veranlasst die Bauleitung ohne weitere Aufforderungen die Beseitigung durch eine Fremdfirma, die Kosten gehen zu Lasten des Auftragnehmers. Die Mengenermittlung und Zuordnung erfolgt nach billigem Ermessen der Bauleitung, wobei dem Auftragnehmer der Nachweis offen bleibt, dass er den Schutt bzw. Abfall nicht verursacht hat, bzw. nur in wesentlich geringerem Umfang.

Die Bereitstellung, das Befüllen und das Abfahren von Schuttcontainern erfolgt durch den jeweiligen Auftragnehmer. Dieser hat je nach Erfordernis für unterschiedlichen Bauschutt unterschiedliche Container aufzustellen. Die Kosten hierfür sowie die Entsorgungskosten (Deponie bzw. MVA) sind in die jeweiligen Einheitspreise einzurechnen. Die erforderlichen Genehmigungen auf der Grundlage des Kreislaufwirtschafts- und Abfallgesetzes sind durch den jeweiligen Auftragnehmer zu beantragen. Hierzu gehören auch alle Nachweis- und Anzeigepflichten aus der Verordnung über Verwertungs- und Beseitigungsnachweise. Der Aufwand für vorgenannte Verfahren ist in die Einheitspreise einzukalkulieren. Die Entsorgungsnachweise gemäß der Abfallsatzung sind dem AG spätestens mit der Schlussrechnung zu übergeben.

Baustrom und Bauwasser
Strom und Wasser stellt der AG nur innerhalb der Baustelle zu betrieblichen Zwecken zur Verfügung. Der Auftraggeber stellt den Firmen an zentraler Stelle eine Wasserentnahmestelle zur Verfügung. Zur Stromversorgung wird bauseits  ein Baustromverteiler aufgestellt.
Die weitere Versorgung mit Wasser bzw. Strom ab dieser Abnahmestellen ist Sache des Auftragnehmers.

Sanitäre Einrichtungen
Ein WC-Kabine wird  für alle Auftragnehmer bereitgestellt. Die Einrichtung wird bauseits vorgehalten und
betrieben.

Lager-, Arbeits- und Unterkunftsflächen
Lager- und Arbeitsflächen im Außenbereich werden den Auftragnehmern nach Abstimmung von der Bauleitung des AG zugewiesen. Bauablaufbedingte Umsetzungen von Teilen der Baustelleneinrichtung und dgl. sind nach Aufforderung durch den AG unverzüglich vom AN zu veranlassen. Nach Beendigung der Arbeiten sind die Flächen in den Originalzustand zurück zu versetzen.

Herstellen von Zeichnungen und Unterlagen
Leistungen des Auftragnehmers
Eine erforderliche Planvorlage des AN hat in Abstimmung mit dem AG so rechtzeitig zu erfolgen, dass die vertraglich vereinbarten Ausführungstermine unter Berücksichtigung von Planprüfung und der erforderlichen Lieferfristen eingehalten werden.

Der Auftragnehmer hat seine Leistungen unter seiner eigenen Verantwortung nach dem Vertrag zu erbringen. Dazu gehören auch Werkstatt-/Montagepläne, Bedienungsanleitungen etc. Deshalb werden vom Auftraggeber oder seinem Erfüllungsgehilfen diesbezüglich keine Freigaben, Anerkenntnisse oder sonstige Rechtserklärungen abgegeben. Die Kenntnisnahme des Auftraggebers entbindet den Auftragnehmer nicht von seiner vollen Verantwortung und Haftung für die Richtigkeit und vertragsgerechte Ausführung seiner Leistung. Dies gilt auch für etwaige Planfreigaben.

In der Regel erfolgt nur eine Prüfung im Hinblick auf die Gestaltung und die technischen Vorgaben.

Sofern im Leistungsverzeichnis die Lieferung und Erstellung von Plänen in digitaler Form gefordert ist, sind diese zwingend nach den Vorgaben des Auftraggebers (insbesondere hinsichtlich der Einhaltung von Layerstrukturen, Planstempel etc.) zu erstellen.

Auf Verlangen des Auftraggebers hat der Auftragnehmer vor Inangriffnahme der Leistungen und Bestellung von Stoffen, Materialien und Bauteilen kostenlos Muster, Proben, Gütenachweise usw. vorzulegen. Genehmigte Muster und Proben verbleiben bis zur Abnahme der Vertragsleistung beim Auftraggeber.

Sprache
Alle Äußerungen des Auftragnehmers müssen in deutscher Sprache abgefasst sein. Fremdsprachliche schriftliche Erklärungen Dritter (z.B. Bescheinigungen von Behörden) sind mit deutscher Übersetzung einzureichen. Die Übersetzung behördlicher Bescheinigungen muss vom Konsulat beglaubigt sein.

Der Auftragnehmer hat dafür zu sorgen, dass während der Arbeit auf der Baustelle ständig eine Person anwesend ist, die es ermöglicht, in deutscher Sprache zu verhandeln.

Kommt der Auftragnehmer dieser Verpflichtung trotz Mahnung durch den Auftraggeber nicht nach, so ist der Auftraggeber berechtigt, einen Dolmetscher auf Kosten des Auftragnehmers heranzuziehen.

Schweißarbeiten
Für evtl. auf der Baustelle erforderliche Schweißarbeiten ist eine Schweißerlaubnis einzuholen.

Die Schweißnähte dürfen grundsätzlich nur von geprüften Schweißern ausgeführt werden. Dem Gebot sind entsprechende Nachweise geeigneter Mitarbeiter nebst vergleichbarer Referenzen beizufügen. Vor Beginn der Arbeiten sind die Zeugnisse dem Bauleiter zur Prüfung vorgelegt worden.

Versicherungs- und Verbrauchskosten
Die Kosten des Verbrauchs von Baustrom und -wasser sowie der Bauwesenversicherung werden durch Umlagen verrechnet und von den einzelnen Gewerken getragen. Es werden anteilig folgende Verbrauchskosten für Baustrom, Bauwasser und Bauwesenversicherung in

Ansatz gebracht und einbehalten:
Baustrom, Bauwasser, Toilettenbenutzung: 0,3 % der Brutto - Auftragssumme
Bauwesenversicherung: 0,25 % der Brutto - Auftragssumme

Verjährungsfrist für Mängelansprüche
4 Jahre außer bei wartungsbedürftigen maschinentechnischen und elektronischen Anlagen ohne Wartungsvertrag.

Planungsunterlagen
Dem AN werden die für seine Arbeit erforderlichen Planunterlagen vom Bauherrn bzw. vom Planer generell nur 1-fach als Papierdruck und bei Bedarf zusätzlich als pdf-Datei auf CD-ROM übergeben. Alle für die Ausführung maßgebenden Pläne und Zeichnungen müssen vom AN jederzeit auf der Baustelle zur Verfügung gehalten werden.

Nachunternehmer
Der AN hat bei Angebotsabgabe die von ihm als Nachunternehmer vorgesehenen Firmen zu benennen. Generell ist der Einsatz von Nachunternehmern rechtzeitig vor Beauftragung dem Auftraggeber zur Genehmigung vorzulegen. Erst nach Freigabe des AG darf der NU tätig werden. Eventuelle Terminverzögerungen sind immer in Verantwortung des AN.

Normen und Richtlinien
Es gelten die anerkannten Regeln der Technik und die VOB/Teil B und C, in der aktuellen Fassung, voll inhaltlich.

Gerichtsstand
Gerichtsstand für die Austragung von Streitigkeiten ist der Sitz des Bauherrn. Während der Streitigkeiten darf der Auftragnehmer ohne Genehmigung des Bauherrn seine vertraglichen Arbeiten weder ganz noch teilweise einstellen.

WEITERE ZUSÄTZLICHE  VERTRAGSBEDINGUNGEN

Kulturhistorische Funde
Werden vom Auftragnehmer Funde gemacht, die von kulturhistorischer Bedeutung sein könnten, ist sofort der Auftraggeber oder dessen örtlicher Bauleiter zu informieren.

Lieferung und Einbau
Soweit im Einzelfall keine abweichende Festlegung getroffen wurde, beinhalten die Positionen die Liefeung und den Einbau.

Baulärm
Auf der Baustelle dürfen nur schallgedämmte Baumaschinen eingesetzt werden.
Auf angrenzende Bebauung und Gebäude ist Rücksicht zu nehmen.

Ver- und Entsorgungsleitungen
Der Auftragnehmer hat sich vor Ausführung der Arbeiten über die Lage von Leitungen, Kabeln, Dränen,
Kanälen u. dgl. beim Auftraggeber und bei den für die Ver- und Entsorgungsanlagen zuständigen Trägern
zu unterrichten.

Vor Beginn der Arbeiten hat sich der Auftragnehmer außerdem bei allen zuständigen Stellen über eventuell vorhandene Ver- und Entsorgungsleitungen sowie deren Schutz zu informieren. Bei allen Arbeiten, mit oder ohne Geräteeinsatz, im Bereich der Leitungstrassen sind grundsätzlich die einschlägigen Vorschriften der BayBO und der Berufsgenossenschaften, der VDE, sowie die Merkblätter und Hinweise des örtlichen Energieversorgers einzuhalten.

Schäden an Ver-. und Entsorgungsleitungen, sowie daraus entstehende Folgekosten gehen zu Lasten des Auftragnehmers.

Entsorgung von Bauschutt und sonstigem Abbruchmaterial:
Bauschutt sowie Abbruchmaterialen, die aus dem Leistungsbereich des AN hervorgehen, sind vom AN auf
Container zu laden, abzutransportieren, und fach-, sach- und umweltgerecht entsorgen.

Alle Teile, die nicht für den Wiedereinbau bestimmt sind, an zugelassene Entsorgungsstelle zu entsorgen.

Der Nachweis der Entsorgungsstelle und der Bezahlung der Deponiegebühren sind der Schlussrechnung
beizufügen.

Reinigung
Die Baustelle ist täglich zu reinigen, inkl. Reinigung bei Fertigstellung einzelner Arbeitsabschnitte.

Werbung
Firmentafeln und Werbebanner sind nicht zulässig. Werbung auf der Baustelle ist nur nach vorheriger schriftlicher Zustimmung des Auftraggebers zulässig.

Alkoholverbot- und Rauchverbot
Auf der Baustelle herrscht Rauchverbot.
Das Konsumieren von Alkohol und/oder Drogen ist ebenfalls untersagt.

Daten und Auskünfte über die Baumaßnahme
Daten und Auskünfte über die Baumaßnahme darf der Auftragnehmer Dritten nur mit vorheriger Zustimmung des Auftraggebers weitergeben. Dies gilt auch nach Abschluss der Bauarbeiten für die Erteilung von Referenzen oder der geplanten Veröffentlichung in Firmenbroschüren, Internetauftritten etc.

Rechnungen
Rechnungen sind im Original, in Papierform, 2-fach, mit Adresse des AG auszustellen
und ausschließlich bei der  Ausschreibenden Stelle -  Architekturbüro Hoffmann, Bad Steben - einzureichen.
Auf allen Rechnungen ist sowohl die Maßnahme als auch die Adresse des AG anzugeben.
Rechnungsstellung für Abschlagszahlungen und Schlussrechnungen nach VOB.

- Ende der allgemeinen und zusätzlichen Vorbemerkungen -

*Hinweis*
TECHNISCHE VORBEMERKUNGEN HEIZUNG - SANITÄR

1  Geltungsbereich und Ausführungsgrundlage

  Der sachliche Geltungsbereich ergibt sich ebenso wie die technische Ausführung insbesondere aus:

  DIN 18380  -  Heizanlagen und zentrale Wassererwärmungsanlagen

  Folgende, nicht in diesen Allgemeinen Technischen Vertragsbedingungen aufgeführte Regelwerke sind zu beachten:

  DIN 2605-1  -  Formstücke zum Einschweißen; Rohrbogen
  DIN 2615  -  Formstücke zum Einschweißen, T-Stücke
  DIN 2616  -  Formstücke zum Einschweißen; Reduzierstücke
  DIN 2631 bis
  DIN 2633  -  Vorschweißflansche
  DIN 2856  -  Kapillarlötfittings
  DIN 3576  -  Trägerklauen; Konstruktionsblatt
  DIN 4109  -  Schallschutz im Hochbau
  DIN 4702  -  Heizkessel (teilweisen Ersatz beachten)
  DIN 4708-3  -  Zentrale Wassererwärmungsanlagen; Regeln zur Leistungsprüfung von Wassererwärmern für Wohngebäude
  DIN 4753-4  -  Wassererwärmer und Wassererwärmungsanlagen für Trink- und Betriebswasser; wasserseitiger Korrosionsschutz durch Beschichtungen aus warmhärtenden, duroplastischen Beschichtungsstoffen
  DIN 4755  -  Ölfeuerungsanlagen
  DIN 4756  -  Gasfeuerungsanlagen; Gasfeuerungen in Heizungsanlagen
  DIN 4807  -  Ausdehnungsgefäße
  DIN 6616  -  Liegende Behälter (Tanks) aus Stahl, einwandig und doppelwandig, für die oberirdische Lagerung wassergefährdender brennbarer und nichtbrennender Flüssigkeiten
  DIN 8077  -  Rohre aus Polypropylen (PP)
  DIN 16282  -  Wassersackrohre für Druckmeßgeräte und deren Zubehör
  DIN 18360  -  Metallbauarbeiten, Schlosserarbeiten
  DIN EN 125  -  Flammenübertragungseinrichtungen für Gasgeräte
  DIN EN 247  -  Wärmeaustauscher; Terminologie
  DIN EN 297  -  Heizkessel für gasförmige Brennstoffe; Heizkessel der Typen B 11 und B 11BS mit atmosphärischen Brennern mit einer Nennwärmebelastung kleiner oder gleich 70 kW
  DIN EN 298  -  Feuerungsautomaten für Gasbrenner und Gasgeräte
  DIN EN 442  -  Radiatoren und Konvektoren
  DIN EN 449  -  Festlegungen für Flüssiggasgeräte
  DIN EN 525  -  Gasbefeuerter Warmlufterzeuger ohne Wärmetauscher mit erzwungener Konvektion zum Beheizen von Räumen für den nichthäuslichen Gebrauch mit einer Nennwärmebelastung nicht über 300 kW
  DIN EN 625  -  Heizkessel für gasförmige Brennstoffe; spezielle Anforderungen an die trinkwasserseitige Funktion von Kombi-Kesseln mit einer Nennwärmebelastung kleiner als oder gleich 70 kW
  DIN EN 676  -  Automatische Brenner mit Gebläse für gasförmige Brennstoffe
  DIN EN 736  -  Armaturen; Terminologie
  DIN EN 834  -  Heizkostenverteiler für die Verbrauchswerterfassung von Raumheizflächen; Geräte mit elektrischer Energieversorgung
  DIN EN 835  -  Heizkostenverteiler für die Verbrauchswerterfassung von Raumheizflächen; Geräte ohne elektrische Energieversorgung nach dem Verdunstungsprinzip
  DIN EN 1057  -  Kupfer- und Kupferlegierungen; Nahtlose Rundrohre aus Kupfer für Wasser- und Gasleitungen für Sanitärinstallationen und Heizungsanlagen
  DIN EN 1264  -  Fußbodenheizung; Systeme und Komponenten
  DIN EN 12098  -  Meß-, Steuer- und Regeleinrichtungen für Heizungen
  VDI 2055  -  Wärme- und Kälteschutz für betriebs- und haustechnische Anlagen
  VDI 2068  -  Meß-, Überwachungs- und Regelgeräte in haustechnischen Anlagen mit Wasser als Wärmeträger
  VDI 2715  -  Lärmminderung an Warm- und Heißwasser-Heizungsanlagen
  DVGW-TRGI  -  Technische Regeln für Gasinstallation G 600

  Weiter sind zu beachten:
  Die Richtlinien der DVS 1905 Teil 2 - Schweißen von Kunststoffen in der Hausinstallation; Rohre und Fittings; Schweißverfahren, Befund von Schweißverbindungen

  Werden Nichtrostende Stähle ausgeschrieben, so müssen diese grundsätzlich in DIN EN 10088-1 - Nichtrostende Stähle; Verzeichnis der nichtrostenden Stähle - enthalten sein.

  Werden vom Bieter eigene technische Vertragsbedingungen übergeben, so dürfen sie grundsätzlich den in der Ausschreibung gestellten Forderungen und Bedingungen - insbesondere der VOB/C - nicht widersprechen. Im Ausnahmefall muß der Bieter auf die Abweichung gesondert hinweisen. Gesetzliche Regelungen, Verwaltungsvorschriften und behördliche Anordnungen gelten für diesen Fall ohne Einschränkung.

  Für Bau und Bemessung von Kachelofenheizungen, Kachelofenluftheizungen und offenen Kaminen gelten die "Richtlinien für den Bau von Kachelöfen/Putzöfen, Offenen Kaminen" des Zentralverbandes Sanitär, Heizung, Klima (Rathausallee 6, 53757 St. Augustin).

  Weiter wird auf die VDI-Richtlinie VDI 2050 (Beiblatt) verwiesen, wo weitere einschlägige Regelwerke einschließlich der Rechtsvorschriften aufgelistet sind. Diese Regelungen mit dem Sammelbegriff "Heizzentralen; Gesetze, Verordnungen, Technische Regeln" gelten nachrangig zu den bisher aufgeführten Regelwerken, sofern sie keine Rechtsvorschriften oder eingeführte technische Baubestimmungen sind.

2  Stoffe, Bauteile

3  Ausführung

  Der Auftragnehmer hat dem Auftraggeber auf die für das angebotene Fabrikat erforderlichen bauseitigen Leistungen rechtzeitig hinzuweisen. Falls erforderlich sind Detailzeichnungen zu übergeben.

  Der Auftragnehmer erhält vom Auftraggeber die erforderlichen Ausführungspläne M 1:50 oder teilweise M 1:100 und Berechnungsunterlagen. Die Unterlagen sind vom Auftragnehmer zu gegebener Zeit selbst anzufordern.

  Mit anderen Gewerken ist eine Zusammenarbeit erforderlich. Dies gilt auch für die Benützung von gemeinsamen Aussparungen oder Belegen von Schlitzen und Kanälen, ebenso die Trassenführung, die vom Auftraggeber zu koordinieren ist.

  Zur Vertragsleistung der Gewerke Elektroinstallationsarbeiten gehört:
  Verlegung der Kabel und Leitungen (gemäß den Angaben der Gewerke Heizung, Lüftung, Sanitär), Einführen und Absetzen derselben.

  Der Auftragnehmer verpflichtet sich, nach Auftrag des Auftraggebers das Projekt den tatsächlichen Gegebenheiten bzw. eventuellen baulichen Änderungen der Baustelle anzupassen. Alle Einzelheiten des Projektes, Dimensionierung, Maße usw. sind auf ihre Übereinstimmung mit dem Bau laufend zu überprüfen.

  Änderungen müssen grundsätzlich vom Auftraggeber und dem Projektanten genehmigt werden, und zwar vor Montagebeginn.

  Erstellt der Auftragnehmer Ausführungszeichnungen und sonstige Unterlagen, so ist er für diese gegenüber dem Auftraggeber voll verantwortlich. Durch seine Unterschrift übernimmt der Auftraggeber keine Verantwortung für die technische Funktionsfähigkeit.

  Bauseitig zu erbringende Leistungen sind rechtzeitig anzufordern und zu überwachen.

  Bei der Montage der Armaturen, Apparate, Schalter und Geräte ist auf eine einwandfreie Zugänglichkeit zur Wartung, bei der Bedienung und bei etwaigen Auswechslungsarbeiten zu achten.

  Alle einzubauenden elektrischen Verbraucher - auch im Austausch - sind für die Nennspannungen 230 bzw. 400 V auszulegen.

  Die Unterstützungskonstruktionen sind nach Maßgabe der erforderlichen Festigkeit bzw. der zulässigen Durchbiegung vom Unternehmer auszuwählen. Ebenso sind die Maßnahmen zur Dehnungsaufnahme vom Unternehmer festzulegen. Der Festigkeitsnachweis ist zu führen.

  Dübel zur Befestigung müssen auf den Untergrund abgestimmt sein; ihre Spreizkräfte dürfen keine zu großen inneren Spannungen erzeugen. Bei nicht ausreichend festem Untergrund sind Injektionsanker zu verwenden.

  Jede Art von Rohren und Kanälen ist vor dem Einbau gründlich zu reinigen. Bei Montageunterbrechungen sind die Enden mit Schutzkappen zu versehen.

  Späne von Bohren und Fräsen sowie Reste von Schleifstaub sind sofort von den bearbeiteten Teilen zu entfernen.

  Die Verbindung von Bauteilen als lösbare oder nicht lösbare Verbindung ist dem Auftragnehmer freigestellt, sofern sich nicht aus Plänen, Beschreibungen, Werkzeichnungen oder Normen etwas anderes ergibt.

  Bei Schweißarbeiten in der Nähe von Bauteilen der Baustoffklasse B2 bzw. B3 nach DIN 4102 Teil 1 sind geeignete Brandschutzmaßnahmen vom Auftragnehmer zu treffen. Das gilt analog für oberflächenfertige Bauteile anderer Baustoffklassen, insbesondere für glänzende, lackierte und gläserne Oberflächen.

  Gewindeverbindungen mit Hanf sind anschließend zu säubern. Rohrtrennungen sind zu entgraten. Armaturen und Rohrleitungen sind so zu montieren, daß eine ausreichende Isolierung möglich ist.

  Erforderliche Rohrdehnungen sind nach Wahl des Auftragnehmers als Bögen, Schleifen oder mit Kompensatoren auszuführen. Sie sind in die Preise für Rohrleitungen einzurechnen.

  Alle unter Putz oder Estrich verlegten Leitungen erhalten eine flexible Umhüllung. Halterungen, Schellen, Konsolen u. dgl. sind grundsätzlich korrosionsgeschützt einzubauen.

  Es sind nur die vorgesehenen Schlitze, Aussparungen, Durchbrüche zu belegen. Im Zweifel ist die Bauleitung zu konsultieren. Vor der Durchführung von Stemm-, Bohr- und Einsetzarbeiten an Estrichen, geputzten Wänden und Decken sind Leitungen mit einem Suchgerät zu orten.

  Bei Fußbodenheizungen sind die Rohre für Vor- und Rücklauf zwecks gleichmäßiger Aufheizung im Wechsel zu verlegen.

  Bei im Fußbodenaufbau verlegten Rohrleitungen sind die Forderungen des Estrichlegers bezüglich der Lage und Dämmung der Rohre zu berücksichtigen. So sind Rohre grundsätzlich geradlinig, rechtwinkelig und parallel zur Wand unter Berücksichtigung kürzester Verbindungswege zu verlegen.
  Hohlräume und Zwickelbildungen sind zu vermeiden. Bei kreuzenden Rohren sind die Dämmungen der Rohre auszuklinken.
  Stoß- und Schnittstellen der Rohrdämmung sind zu verkleben; das soll erst nach der Druckprobe erfolgen.
  Rohrbefestigungen im Fußbodenaufbau dürfen keinen Körperschall auf die Rohdecke übertragen.
  Rohrdämmungen haben auf allen Geschoß- und Kellerdecken - mit Ausnahme von Flächenheizungen - zu erfolgen; das gilt für alle wärmeabgebenden oder wärmeaufnehmenden Leitungen einschließlich der Heizkörperanschlußleitungen und Einzelzuleitungen.

  Der Schwingungsschutz ist Sache des Auftragnehmers. Die zum Schwingungsschutz erforderlichen baulichen Fundamente werden nach seinen Angaben hergestellt.

  Alle körperschallführenden Versorgungsleitungen müssen körperschalldämmend durch das Bauwerk geführt bzw. an ihm mittels körperschalldämmender Einlagen und Umwicklungen aus geeigneten Materialien befestigt werden.

4  Preisinhalte

  Soweit in der Ausschreibung und dem Leistungsverzeichnis nichts anderes vorgesehen ist, gilt in Ergänzung der DIN-Vorschriften:

  Mit den Preisen sind abgegolten:
    -  das Prüfen der Pläne auf die richtige Anordnung von Aussparungen
    -  das Anzeichnen nachträglich vorzunehmender Stemm- und Fräsarbeiten für Durchbrüche und Schlitze sowie das Überwachen der Einsetzarbeiten durch Dritte
    -  die Schutzmaßnahmen bei Kreuzungen mit anderen Leitungen
    -  die erforderlichen Angaben zur bauseitigen Herstellung von Kessel-, Behälter- und Pumpenfundamenten
    -  Leistungen für provisorischen Potentialausgleich während der Arbeiten

  Das Weiterrücken fahrbarer Gerüste gilt im Zuge des Arbeitsfortschritts für eigene und fremde Gerüste als Nebenleistung, sofern das ohne Auf- und Abbau und lediglich durch erneute Abstützung möglich und zulässig ist.

  Das Nachverzinken von Schnittstellen und Anschlüssen (Kaltverzinkung) auf der Baustelle ist eine Nebenleistung.

  Ist für Normelemente oder -bauteile eine allgemeine statische Berechnung Bestandteil des Preises und ist sie auf Verlangen vorzulegen oder - als Kopie - auszuhändigen, so gehört dieses zu den Nebenleistungen.

  Konstruktions- und Ausführungspläne, die nur für das vom Bieter angebotene Erzeugnis bzw. Fabrikat gelten bzw. erforderlich sind, sind in den Preis einzurechnen. Dazu gehört auch das Maßnehmen auf der Baustelle zwecks Erarbeitung dieser Pläne.

  Zu den Besonderen Leistungen gehört:
    -  das mehrmalige Anschließen von Heizkörpern zum Zweck von Malerarbeiten u.dgl.
    -  die Zuarbeit für die Ausbildung von Montageöffnungen für Behälter, Kessel u.dgl.

  Wird im Zusammenhang mit der Bauausführung ein Wartungsvertrag abgeschlossen, so gelten die im ”Leistungsprogramm für die Wartung von lufttechnischen und anderen technischen Ausrüstungen in Gebäuden“ enthaltenen Leistungen grundsätzlich als vereinbart, soweit sie sachlich zutreffend und erforderlich sind; das Leistungsprogramm ist als VDMA-Einheitsblatt 24186 vom Verband Deutscher Maschinen- und Anlagenbau e.V. (VDMA) veröffentlicht und im Beuth Verlag zu beziehen.

Vorbemerkungen zur Sanitärinstallation

Der Aufbau und die Ausführung der Sanitärtechnik mit allen Anlagenteilen
erfolgt grundsätzlich nach den geltenden Vorschriften und Normen.

Soweit im Leistungsverzeichnis nichts anderes angegeben, sind die
nachstehenden Positionen grundsätzlich als zu liefern und zu montieren
zu kalkulieren.

In die Einheitspreise ist weiterhin einzukalkulieren :

- termingerechte Materialbeschaffung
- termingerechte Erstellung/Beschaffung aller zum Aufbau und Betrieb
  notwendigen Anmeldungen und
  Genehmigungen mittels den hierfür vorgesehenen Anmeldeformularen
- ordnungsgemäße Materiallagerung (Anspruch auf Räumlichkeiten im
  Bauwerk besteht nicht)
- Transport der Materialien und Werkzeuge einschließlich aller
  Hilfsmittel zum vorbestimmten Einbauort
- notwendige Koordination mit anderen Gewerken wie z.B.  MSR-Technik,
  Heizungs- und Elektroinstallateur,
  Trockenbauer, Isolierer, usw.
- Reinigung der Baustelle
- fachgerechte Entsorgung von Verpackungsmaterial und Bauschutt
- auf Grundlage der zur Ausführung übergebenen Projektpläne ist der
  Auftragnehmer gemäß VOB/C,
  DIN 18 379, Absatz 3.1.2, DIN 18380, Absatz 3.1.2 und DIN 18 381,
  Absatz 3.1.2, verpflichtet Montage-
  und Werkstattzeichnungen zu erstellen

Für die nachstehend ausgeschriebenen Einrichtungsgegenstände ist vor dem
Einbau eine Bemusterung aller Bauteile beim Bauherrn durchzuführen.

Die Bemusterung ist sowohl durch Vorlage von Bauteilen als auch durch
eine Bemusterung mit farbigen Prospekten oder auch als Kombination aus
beiden durchzuführen.

Zuschlag für maßgenaue Platteninstallation symmetrisch im Fugenraster auf
die Positionen der einzelnen Sanitärobjekte einschl. Zufluss- und Abfluss-Anschlussleitungen
ist in die Einheitspreise einzuklakulieren.

- Ende der Vorbemerkungen -

*Hinweis: 6.0 LEISTUNGSBESCHREIBUNG E V M Einheitliche Verdingungsmuster für Bauleistung*
6.0 LEISTUNGSBESCHREIBUNG
E V M / Einheitliche Verdingungsmuster / für Bauleistung

### 1 Abwasser-, Wasseranlagen

#### 1.1 Demontagearbeiten

**1.1.1 Trinkwasserleitungen entleeren**
Trinkwasserleitungen entleeren
Entleeren der bestehenden Anlage
des Trinkwassersystems des gesamten Gebäudes,
für die Durchführung der Demontagearbeiten
Menge: 1,000 psch

**1.1.2 Demontage Trinkwasser-Rohr mit Iso bis DN 25**
Fachgerechtes Demontieren und Entsorgen von
Rohrleitungen aus Kunststoff, Kupfer oder Stahl verzinkt

(teilweise mit Isolierung aus Mineralwolle)
einschließlich aller Rohrbefestigungen und
Rohreinbauten, wie Absperr- und Regelarmaturen,

Nennweite: DN 15 bis DN 32
Menge: 20,000 m

**1.1.3 Demontage Abwasserrohr Kunststoff, bis DN100**
Fachgerechtes Demontieren und Entsorgen von
Schmutzwasserleitungen aus Kunststoff,
einschließlich aller Rohrbefestigungen und
Rohreinbauten,
Demontagehöhe: bis 5,0 mtr. über Standfläche

Nennweite: DN 50 bis DN 100
Menge: 20,000 m

**1.1.4 Demontage Abwasserrohr Guß, bis DN100**
Fachgerechtes Demontieren und Entsorgen von
Schmutzwasserleitungen aus Stahlguß,
einschließlich aller Rohrbefestigungen und
Rohreinbauten,
Demontagehöhe: bis 5,0 mtr. über Standfläche

Nennweite: DN 50 bis DN 100
Menge: 10,000 m

**1.1.5 Demontage Sanitärgegestände**
Fachgerechtes Demontieren und Entsorgen von
Sanitärgegeständen wie WB, WC, Urtinale o.ä.
sowie dazugehörige Armaturen.
Menge: 13,000 St

**1.1.6 Demontage, Enstorgung - Wandspiegel**
Menge: 4,000 St

**1.1.7 Demontage, Entsorgung - alte Trinkwasser-/Brunnenanlage Gewölbekeller**
Menge: 1,000 psch

#### 1.2 WC-Anlagen

**1.2.1 Tiefspülklosett Renova Plan**
Tiefspülklosett aus Sanitärkeramik,
wandhängend, Oberfläche glatt, ohne Spritzrand,
Abmessungen: 540 x 360 mm,
Spülmenge 6 Liter,
Farbe weiß,
Einbauhöhe nach Angabe der örtlichen Bauleitung,
einschl. umlaufender Silikonfuge weiß

Qualitätsstandard
Fabrikat:  Keramag
Type: Renova Nr.1 Plan, spülrandlos oder gleichwertig

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
Angebotenes Fabrikat: '........................................'

Angebotener Typ : '......... '........................................'
Menge: 6,000 St

**1.2.2 Klosettsitz**
Klosettsitz
passend für angebotene Klosettanlagen
aus Kunststoff,
Vollprofil, mit Befestigungselementen,
Scharniere aus Edelstahl,
mit Deckel,
Farbton Standard nach Wahl des Architekten,

Angebotenes Fabrikat: '........................................'

Angebotener Typ: '........ '........................................'
Menge: 6,000 St

**1.2.3 Wandklosett - Anschlußgarnitur**
Wandklosett - Anschlußgarnitur
für Wandklosetts auf Unterputz - Spülkasten
mit Dichtung und verchromten Deckkappen

mit Abgang 110 mm Durchmesser
Menge: 6,000 St

**1.2.4 Montagestreifen**
Montagestreifen
zum Ausgleich von Unebenheiten bei der Wand-
und Bodenmontage von Porzellangegenständen

36 mm breit, 3 mm stark, 1000 mm lang
Menge: 6,000 St

**1.2.5 Betätigungsplatte für 2 Mengen-Spülung, weiss**
Betätigungsplatte für 2 Mengen-Spülung,
aus Kunststoff Farbe weiss.
Qualitätsstandard
Fabrikat:  Geberit
Typ: Samba  oder gleichwertiger Art:

Angebotenes Fabrikat: '........................................'

Angebotener Typ: '........ '........................................'
Menge: 6,000 St

#### 1.3 Waschtisch-Anlagen

**1.3.1 Waschtisch, 550mm Renova Plan Nr. 1 550/450**
Waschtisch, Ausführung, mit rückwärtiger Abstellfläche
aus Sanitärporzellan, mit Hahnloch und Überlauf,
Farbton weiß,
Befestigung an Unterputz-Montageelement,

Abmessung Breite/Tiefe: ca. 550/450 mm,
mit Schallschutzbefestigungsset,
einschl. umlaufender Silikonfuge weiß

Qualitätsstandard oder gleichwertiger Art:
Fabrikat:  Keramag
Type:  Renova Plan Nr. 1  #550/450
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
Angebotenes Fabrikat: '........................................'

Angebotener Typ: '........................................'
Menge: 4,000 St

**1.3.2 Ablaufventil mit Stopfen DN 32, mit Überlauf**
Ablaufventil mit Stopfen DN 32 /1 1/4),
mit Überlauf, Schaftlänge 70 mm,
verchromt
Menge: 4,000 St

**1.3.3 Einhebel-Waschtisch-Standarmatur**
*** Bedarfsposition ohne GB
Einhebel-Waschtischspezialarmatur, DN 10,
Waschtisch-Einhandmischer DN 10, aus Messing
Oberfläche: 05 chrom;
Keramik Kartusche mit Heißwasserbegrenzung Ø35 mm,
Betätigungselement aus Metall, Geräuschverhalten
DIN 4109 Gruppe I,

Prüfzeichen P- IX 18634/IA, Ausführung wie folgt:
Waschtisch Einhandmischer DN 10,
Durchflussklasse Z (max. 0,15 l/s), mit s-pointer Eco
Luftsprudler M 24 X I Z, mit Zugstange und Ablaufgarnitur
G 1 1/4, flexible
Anschlussdruckschläuche mit Überwurfmutter G 3/8
mit Metallummantelung mit DVGW
(W543/KTW-A_W270) KIWA/ CSTB / WRAS
Zulassung Länge in mm 370, Ausladung in106 mm,
Auslaufhöhe in mm 64, Ausladung Betätigungselement 77 mm,
mit Schnell-Montagesystem, mit geschlossenem Betätigungselement,
h ges. in mm 137, für geschlossene Trinkwassererwärmer,
Durchflusswassererwärmer, PN 10, SVGW 0902 - 5518

einschl. Einstellung der Heißwassertemperaturkontrolle
bei Montage nach Rücksprache mit Bauleitung

Qualitätsstandard Fabrikat:  Kludi
Type :  Zenta Waschtischbatterie oder gleichwertig

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
Angebotenes Fabrikat: '........................................'

Angebotener Typ : '........................................'
Menge: 4,000 St

**1.3.4 Einhebel-Waschtisch-Standarmatur**
Einhebel-Waschtischspezialarmatur, DN 10,
Waschtisch-Einhandmischer DN 10, aus Messing
Oberfläche: 05 chrom wie vor, jedoch

Qualitätsstandard Fabrikat:  Kludi
Type :  Zenta Waschtischbatterie oder gleichwertig
Anschlussart: Niederdruck für WW-Boiler
Menge: 4,000 St

**1.3.5 Einhebel-Küchen-Standarmatur**
Einhebel-Küchenspezialarmatur, DN 10,
Küchenarmatur-Einhandmischer DN 10, aus Messing
Oberfläche: 05 chrom, mit hohem Schwenkauslauf
sonst  wie vor beschrieben

Qualitätsstandard Fabrikat:  Kludi
Type :  Zenta Küchenbatterie oder gleichwertig
Anschlussart: Niederdruck für WW-Boiler
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Angebotenes Fabrikat: '........................................'

Angebotener Typ : '........................................'
Menge: 1,000 St

**1.3.6 Eckventil aus Messing, verchromt, DN 15, R 1/2",**
Eckventil aus Messing, verchromt, DN 15, R 1/2",
selbstdichtend, mit Längenausgleich und Schubrosette
Menge: 4,000 St

**1.3.7 Spiegel, Stärke 6 mm, Größe 600 x 800 mm**
Spiegel aus Kristall - Spiegelglas
in Normalausführung,  rechteckig,
Größe 600 x 800 mm,
einschl. Spiegelklammern
Menge: 4,000 St

**1.3.8 Hahnverlängerung**
Hahnverlängerung aus Rotguß,
1/2", Länge bis 25 mm
Menge: 4,000 St

#### 1.4 Urinal-Anlagen

**1.4.1 Absauge-Urinal**
Absauge-Urinal aus Sanitär-Keramik,
Zulauf verdeckt, Ablauf verdeckt
Farbe: weiß

Urinal, aus Sanitärporzellan
mit verdeckter Befestigung
Zugelassen für 0,5 Liter Spülvolumen
Größe Keramik: Höhe 580 mm, Breite 325 mm,
Ausladung 300 mm
Inkl. KERAFIX-Befestigung mit Abdeckkappen
Zulauf: von hinten
Abgang: nach hinten
incl. Schallschutzset mit
selbstklebender Schallschutzplatte

Qualität: Keramag Renova Nr. 1

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
Angebotenes Fabrikat: '........................................'
komplett liefern und montieren
Menge: 3,000 St

**1.4.2 Urinal-Einlaufgarnitur**
Urinal-Zulaufgarnitur 1/2''
für Urinalbecken mit Eingang von hinten
Verbinder D: 33,5 - 38 mm
Menge: 2,000 St

**1.4.3 Urinal-Ablaufmanschatte**
Urinal-Ablaufmanschette
für Stutzen mit Durchmesser 50 mm
aus PE
Menge: 3,000 St

**1.4.4 UR-Steuerung, IR/Netz, Zink-Druckguss, weiss-alpin**
Urinalsteuerung - Einsatzbereich
- Zur berührungslosen Spülauslösung
  von Urinalen
- Zum Einbau in Urinal-Installationselement

Eigenschaften
- IR-Distanzerkennung
- Intervallspülung einstellbar
- Dynamische Spülzeitanpassung
- Funktion zum Befüllen des Siphons
- Einstellbar auf Betrieb mit
  Deckelurinal
- Vorspülung einstellbar
- Spülzeit manuell einstellbar
- Einmalige Spülung nach Aktivierung
  der Stromzufuhr
- Ventilschließfunktion bei Stromausfall
- Abdeckplatte aus Zink-Druckguss,
  mit Sicherungsriegel
- Netzteil mit LED-Anzeige

Lieferumfang
- Abdeckplatte mit IR-Fenster
- Infrarotsteuerung, vormontiert
  auf Befestigungsrahmen
- Netzteil
- Magnetventil
- Befestigungsmaterial
- Montageanleitung
- Bedienungsanleitung

einschl. elektrischer Anschluss an bauseits
vorhandenem Versorgungskabel
sowie Einweisung des Betreibers

Qualitätsstandard Fabrikat:  Geberit
Type:  HyTronic UR, Farbe weiss oder gleichwertig

Angebotenes Fabrikat: '........................................'

Angebotener Typ: '........................................'
Menge: 3,000 St

#### 1.5 Behinderten-WC

*Hinweis: Behinderten-WC-Anlage:*
Behinderten-WC-Anlage
lt. nachfolgenden Positionen o.glw.

Angeboten: .......................................................

**1.5.1 Sanit WC-Element INEO Plus BH=1120mm 450mm, m.FRESH BOX, Bet.v.vorn**
Menge: 1,000 St

**1.5.2 Sanit Befestigungs-Montageelement INEO für Griff-/Haltesysteme**
Sanit Befestigungs-Montageelement INEO
Variante links, für Griff-/Haltesysteme
Menge: 2,000 St

**1.5.3 Sanit Befestigungs-Montageelement INEO, Variante rechts, für Griff-/Haltesystem**
Menge: 1,000 St

**1.5.4 Sanit WC-Steuerung f.codierte Funksignal**
*** Bedarfsposition ohne GB
Menge: 1,000 St

**1.5.5 Sanit Funksender mit Spül+Funktionstaste**
*** Bedarfsposition ohne GB
Menge: 1,000 St

**1.5.6 Sanit WC-Betätigung S 704 1- Mengenspülung weiß-alpin**
Menge: 1,000 St

**1.5.7 KG Renova Nr.1 Comfort Basic Tiefspül-WC 6l wandh.Ausld. 700mm weiss**
KG Renova Nr.1 Comfort Basic Tiefspül-WC
6l wandh.Ausld. 700mm weiss
Tiefspül-WC, 6 l,
wandhängend,
700mm Ausladung
inkl. verlängertes Spülrohr

CE, EN 997 - CL1 - 6A - 6C, EN 33, DIN
18040
für Wandeinbauspülkasten oder
Wandeinbaudruckspüler

Farbe  : weiß(alpin)
Material : Sanitärporzellan
Gewicht  : 23,8 kg

Besonders für die Nutzung durch
Rollstuhlfahrer
geeignet. Bodenfreiheit 100mm bei
Montagehöhe von 450mm
Oberkante Keramik

Montagehinweis:
Die Montagehöhe des WC sollte bei 450mm
liegen, um eine
Sitzhöhe einschließlich Sitz nach DIN
18040 zu
erreichen

Abmessungen:
Breite : 350 mm
Tiefe  : 700 mm

Kombinierbar mit:
Renova Nr.1 Comfort WC-Sitzring mit
durchgehender
Edelstahl Scharnierwelle, Modell Nr.:
578510
Renova Nr.1 Comfort WC-Sitz,
antibakteriell, mit
durchgehender Edelstahl Scharnierwelle,
Modell Nr.:
572850
Renova Nr.1 Comfort WC-Sitzring,
antibakteriell, mit
durchgehender Edelstahl Scharnierwelle,
Modell Nr.:
572860

Fabrikat : KERAMAG
Modell  : Renova Nr.1 Comfort Basic
Art-Nr.  : 208520000
Menge: 1,000 St

**1.5.8 KG Renova Nr.1 Comfort Basic WC-Sitzring weiß, antibak, m. edst. Scharnierwelle**
KG Renova Nr.1 Comfort Basic WC-Sitzring
weiß, antibak, m. edst. Scharnierwelle
WC-Sitzring,
mit durchgehender Edelstahl-
Scharnierwelle

DIN 19516

Farbe  : weiß
Scharnier : Edelstahl
Material  : Duroplast

Durchgehende Edelstahlscharnierwelle
für hohe
Stabilität

Befestigung: von unten

Kombinierbar mit:
Renova Nr.1 Comfort Basic WC, Modell Nr.
: 208520,
208570 und
Vitalis WC, Modell Nr.: 201500

Fabrikat : KERAMAG
Modell  : Renova Nr.1 Comfort Basic
Art-Nr.  : 572860000
Menge: 1,000 St

**1.5.9 Rückenstütze RS steingrau**
Rückenstütze Hewi 670-730mm ausziehbar
o.Rosetten reinweiss
Als Marktführer im Bereich Barrierefrei
setzt HEWI Maßstäbe. Serie 801 war die
erste barrierefreie Sanitärserie für den
deutschen Markt und steht seitdem für
Qualität made in Germany. Mit Serie 801
müssen keine Kompromisse eingegangen
werden. Die enorme Produktvielfalt
ermöglicht eine optimale Ausstattung des
Sanitärraums, die exakt an individuellen
Anforderungen ausgerichtet werden kann.
Menge: 1,000 St

**1.5.10 Stützklappgriff für Anordnung am WC**
Stützklappgriff für Anordnung am WC
einschl. Befestigung
Menge: 2,000 St

**1.5.11 Stützklappgriff XSE-850 steingrau**
Stützklappgriff Hewi 850mm reinweiss
drehbar
Als Marktführer im Bereich Barrierefrei
setzt HEWI Maßstäbe. Serie 801 war die
erste barrierefreie Sanitärserie für den
deutschen Markt und steht seitdem für
Qualität made in Germany. Mit Serie 801
müssen keine Kompromisse eingegangen
werden. Die enorme Produktvielfalt
ermöglicht eine optimale Ausstattung des
Sanitärraums, die exakt an individuellen
Anforderungen ausgerichtet werden kann.
Menge: 1,000 St

**1.5.12 Montageset 1**
Befestigungsart Hewi BM 12.2
f.Stützgriff Leichtb.wand m.Hinterfütt.
Als Marktführer im Bereich Barrierefrei
setzt HEWI Maßstäbe. Serie 801 war die
erste barrierefreie Sanitärserie für den
deutschen Markt und steht seitdem für
Qualität made in Germany. Mit Serie 801
müssen keine Kompromisse eingegangen
werden. Die enorme Produktvielfalt
ermöglicht eine optimale Ausstattung des
Sanitärraums, die exakt an individuellen
Anforderungen ausgerichtet werden kann.
Menge: 1,000 St

*Hinweis: Waschtischanlage*

**1.5.13 Montageelement BF für Waschtisch mit Unterputzsifon**
Montageelement für Waschtisch barrierefrei
mit Unterputz-Sifon, für Wandarmatur

zum Einbau in eine Leichtbau-Ständerwand
als Vorwandinstallation
Breite:  500 mm
Höhe:  1120-1300 mm (höhenverstellbar)
- selbsttragendes Montagelement (Oberfläche
  pulverbeschichtet )
- Löcher d=9 mm im Montageelement für Befestigung im Holzständerbau
- Keramikbefestigung M10 für Abstandsmaß 5 - 38 cm
- Armaturenanschlussplatte (höhenverstellbar,
  tiefenverstellbar)
- Ablaufbefestigung (höhenverstellbar, schallgedämmt)
- Fußstützen verstellbar (mit cm Markierung,
  für Fußbodenaufbau 0 - 20 cm, verzinkt)
mit 2 universellen Wasseranschlüssen R 1/2" ,
vorbereitet für Wandeinbau-Fertigablauf.

liefern, einschl. Befestigung mit Schrauben,
Dübel, Bohren der Löcher, auf Rohbeton bzw.
einschl. Unterkonstruktion zum Befestigen in einseitig
beplankter Gipskarton-Wand oder an Massivwand.

Qualitätsstandard
Fabrikat :  Geberit
Type  :  Duofix

Angebotenes Fabrikat: '...............................................'

Angebotener Typ: '.......................................................'
Menge: 1,000 St

**1.5.14 Montageelement BF Höhe 112 cm, für Stütz-/Haltegriff**
Montageelement für die Stütz-/ Haltegriffe

- Zum Einbau in teilhohe oder raumhohe Vorwandinstallation
- Zum Einbau in raumhohe  Installationswand
- Geeignet für Fußbodenaufbau 0 - 20 cm
- Zur Befestigung von Stütz-  und Haltegriffen
- Für barrierefreies Bauen

Eigenschaften
- Trockenbauelement
- Selbsttragend
- Rahmen pulverbeschichtet,
- Rahmen mit Löchern D 9 mm
  für Befestigung im Holzständerbau
- Befestigungsplatte für Stütz-
  und Haltegriffe aus Furnierholz,
  wasserfest verleimt, höhen- und tiefenverstellbar
- Fußstützen mit cm-Raster-Markierung,
  rutschsicher, höhenverstellbar, verzinkt
- Fußplatte drehbar, für den  Einbau in UW50 und
  UW75 Profile
- einschl. Befestigungsmaterial

liefern, einschl. Befestigung mit Schrauben,
Dübel, Bohren der Löcher, auf Rohbeton bzw.
einschl. Unterkonstruktion zum Befestigen in einseitig
beplankter Gipskarton-Wand oder an Massivwand.

Qualitätsstandard
Fabrikat :  Geberit
Type  :  Duofix

Angebotenes Fabrikat: '................................................'

Angebotener Typ: '.......................................................'
Menge: 2,000 St

**1.5.15 Waschtisch 640 mm - barrierefrei -**
Waschtisch, barrierefrei
aus Sanitärkeramik, mit Hahnloch, ohne Überlauf;
Waschtischbreite ca. 660 mm, Ausladung ca. 550mm
Farbe : weiß
Rollstuhlunterfahrbar - barrierefrei

Befestigung am Installationsblock bzw. mit Steinschrauben und Dübel, bzw. mit Expressbefestigungen.

Qualitätsstandard oder gleichwertiger Art:
Fabrikat:  R+F Optiline
Type:  Europa MED Waschtisch

Angebotenes Fabrikat: '........................................'

Angebotener Typ : '........................................'
Menge: 1,000 St

**1.5.16 UP-Geruchsverschluss BF für Waschtisch, chrom**
Unterputz Geruchsverschluß
für barrierefreies Bauen

Eigenschaften
- Optimale Strömungsführung  und
  hohe Selbstreinigungsfähigkeit
- UP-Geruchsverschluss bei Fertigmontage +/- 3 cm
  höhenverstellbar
- Abdeckplatte individuell drehbar, Befestigung
  ohne Schrauben
- Rohbaubox mit seitlichen Befestigungslaschen für
  schnelle  und exakte Montage
- Arretierung zur Absicherung  der Mindesteinstecktiefe
  im  Abgangsstutzen des Wandeinbaukastens

Lieferumfang
- UP-Geruchsverschluss
- Wandeinbaukasten mit Abgangsstutzen
- Abdeckplatte für Wandeinbaukasten
- Anschlussbogen D 32 mm, mit
  Überwurfmutter
- Dichtungen
- Bauschutz aus  Styropor
- Bauschutzkappe
- Befestigungsmaterial

komplett liefern und montieren
Menge: 1,000 St

**1.5.17 Einhebel-Waschtisch-Standarmatur, langer Bedienhebel**
Einhebel-Waschtischspezialarmatur, DN 15,
mit langem Bedienungshebel.
Starrer Gussauslauf und vandalensicherer Luftsprudler.
Bedienungshebel aus Metall mit permanenter Rot/Blau
Markierung.
Flexible Anschlussschläuche. Befestigung von unten.
Ø47 mm Kartusche mit keramischen Dichtscheiben.
Kartuschenübersetzung Metall umspritztl. Schwenkbereich 125°.
Integriertes Fettreservoir. Integrierte
Heisswassertemperaturkontrolle.
Lebensdauertest EN 817. Geräuschverhalten DIN 4109,
Gruppe 1.
Ausladung: 208 mm,
Auslaufhöhe: 49 mm,
Griffhebel: 180 mm,
ohne  Zugknopf-Ablaufgarnitur.

einschl. Einstellung der Heißwassertemperaturkontrolle
bei Montage nach Rücksprache mit Bauleitung

Qualitätsstandard Fabrikat:  Ideal Standard
Type:  CeraPlus Sicherheit oder gleichwertig
Anschlussart: Niederdruck für WW-Boiler
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Angebotenes Fabrikat: '........................................'

Angebotener Typ: '........................................'
Menge: 1,000 St

**1.5.18 Waschtisch Selbstschlussarmatur Kaltwasser und Warmwasser, Fabrikat: Schell, Typ Petit Neu**
Menge: 1,000 St

**1.5.19 Ablaufventil mit Stopfen DN 32, mit Überlauf**
Ablaufventil mit Stopfen DN 32 /1 1/4),
mit Überlauf, Schaftlänge 70 mm,
verchromt
Menge: 1,000 St

**1.5.20 Eckventil aus Messing, verchromt, DN 15, R 1/2",**
Eckventil aus Messing, verchromt, DN 15, R 1/2",
selbstdichtend, mit Längenausgleich und Schubrosette
Menge: 1,000 St

**1.5.21 Kippspiegel**
Kippspiegel, barrierefrei
- rechteckiger Kristallspiegel mit geschliffenen Kanten
  und eingearbeiteter Splitterschutzfolie
- ergonomisch und funktional in einer einfachen und
  zeitlosen  Formensprache gestaltet
- der Spiegel kann mit Kurbel und Seilzug um max. 28°
  geneigt werden und  ist daher im Stehen und im Sitzen
  zu benutzen
- 1000 mm breit, 600 mm hoch und 6 mm dick
- Spiegel aus Kristallglas
- Halteelement und Kurbel aus hochwertigem Polyamid
- mit Seilumlenkung zur Vorwandmontage geeignet
Farbe: Standard (nach Wahl des Architekten)
inkl. verdeckte Befestigung

Qualitätsstandard oder gleichwerti
Fabrikat:  HEWI
Type: Serie 801

Angebotenes Fabrikat: '........................................'

Angebotener Typ : '......... '........................................'
Menge: 1,000 St

#### 1.6 Ausgussbecken

*Hinweis: AUSGUSSBECKEN PUTZRAUM*
AUSGUSSBECKEN TECHNIKRAUM

**1.6.1 Ausgussbecken Stahl 505x330mm 1 1/2"**
Ausgussbecken Stahl 505x330mm 1 1/2"
inkl.Ablaufv.m.Kette u.Stopfen weiss.
Menge: 1,000 St

**1.6.2 Klapprost Alu f.Ausgussbecken Stahl 505x335mm .**
Klapprost Alu f. Ausgussbecken
Stahl 505x335mm .
Menge: 1,000 St

**1.6.3 Sifon f.Spuele 1 1/2"x40mm waagerecht**
Sifon f.Spuele 1 1/2"x 40mm waagerecht
m. Abwasserschlauchanschluss,
Roehrengeruchverschluss aus Kunststoff
mit waagerechtem Abgangsbogen,
mit Geraeteanschluss.
Menge: 1,000 St

**1.6.4 Spueltisch-Wandbatterie Derby m.schwenkb.Rohrauslauf**
Spueltisch-Wandbatterie m.schwenkb.
Rohrauslauf 130 mm, Oberfläche verchromt.
Zweigriff-Spueltisch-Wandbatterie Niederdruck
mit schwenkbarem Rohrauslauf,
Luftsprudler, S-Anschluessen
und T-Griffen
Fabrikat: Derby oder gleichwertig

Angeb. Fabrikat: '......................................'
Menge: 1,000 St

**1.6.5 Leerelement VIS Bauhöhe: 1185mm mit. Wandhalt**
Leerelement mit Wandhalter
selbsttragende, pulverbeschichtete
Stahlrahmenkonstruktion, TÜV-geprüft
zur Trockenverkleidung Einbau vor Massivwand,
in LeichtbauStänderwand etc.
4 Befestigungspunkte, komplett vormontiert
inkl. Füße und Befestigungsmaterial
als Basiselement für Universal UP-Module u.ä.
für die Überbrückung von Elementabständen
550 bis 1650 mm
Bauhöhe: 1185 mm
Breite: 525 mm
Verstellbereich bei Verwendung der
Wandhalter Element Vorderkante: 155 bis 205 mm
Fabrikat: CONEL
Modell: VIS
Artikel-Nr.: CVISLE oder glw.

Angeboten: '.....................................................'
Menge: 1,000 St

**1.6.6 Zubehörset f. Ausgußbecken VIS zur Montage in**
Zubehörset f. Ausgußbecken VIS zur
Montage in Leerelement .
Menge: 1,000 St

#### 1.7 Sanitäre Montageelemente

**1.7.1 Montageelement für Wand-WC**
Montageelement für Wand-WC, Betätigung von vorne

zum Einbau in eine Leichtbau-Ständerwand
als Vorwandinstallation
Breite:  500 mm
Höhe:  1120 mm (+ 0-200 mm höhenverstellbar)

- selbsttragendes Montagelement (Oberfläche
  pulverbeschichtet )
- UP-Spülkasten (schwitzwassergedämmt)
  Betätigung von vorne mit 2-Mengen- oder
  Spül-Stopp-Technik
- Spülmenge groß einstellbar (6/7,5 l,
  Werkseinstellung 6 l)
- Spülmenge klein einstellbar (3/4 l,
  Werkseinstellung 3 l)
- handverschraubbarer Verbindungsschlauch
  zum Eckventil
- Schnelleinstellung der Drückerstangen für
  Betätigungsplatten
- Löcher d=9 mm im Montageelement für Befestigung im Holzständerbau
- Keramikbefestigung M12 (Abstandsmaß 18 oder 23 cm)
- Ablaufbefestigung schallgedämmt
- Fußstützen verstellbar (mit cm Markierung,
  für Fußbodenaufbau 0 - 20 cm, verzinkt)
mit universellem Wasseranschluß R 1/2" mit integriertem
Eckventil, ablängbarem Bauschutz für Serviceöffnung,
PE-HD Wand-WC-Bogen d=90,
PE-HD Übergangsstück d=110/90,
Anschlussgarnitur d=90,
Befestigungsmaterial.

liefern, einschl. Befestigung mit Schrauben,
Dübel, Bohren der Löcher, auf Rohbeton bzw.
einschl. Unterkonstruktion zum Befestigen in einseitig
beplankter Gipskarton-Wand oder an Massivwand.

Qualitätsstandard
Fabrikat :  Geberit
Type  :  Duofix

Angebotenes Fabrikat: '................................................'

Angebotener Typ: '.......................................................'
Menge: 4,000 St

**1.7.2 Montageelement für Waschtisch**
Montageelement für Waschtisch mit Einlocharmatur.

zum Einbau in eine Leichtbau-Ständerwand
als Vorwandinstallation
Breite:  500 mm
Höhe:  1300 mm (+ 0-200 mm höhenverstellbar)

- selbsttragendes Montagelement (Oberfläche
  pulverbeschichtet )
- Löcher d=9 mm im Montageelement für Befestigung im Holzständerbau
- Keramikbefestigung M10 für Abstandsmaß 5 - 38 cm
- Armaturenanschlussplatte (höhenverstellbar,
  tiefenverstellbar) mit 2 Stck Universal-Anschlußwinke
  1/2".
- Ablaufbefestigung (höhenverstellbar, schallgedämmt),
- Fußstützen verstellbar (mit cm Markierung,
  für Fußbodenaufbau 0 - 20 cm, verzinkt) mit
PE Ablaufanschlussbogen d=50,
Gummidichtung d=44/32, Befestigungsmaterial.

liefern, einschl. Befestigung mit Schrauben,
Dübel, Bohren der Löcher, auf Rohbeton bzw.
einschl. Unterkonstruktion zum Befestigen in einseitig
beplankter Gipskarton-Wand oder an Massivwand.

Qualitätsstandard
Fabrikat :  Geberit
Type  :  Duofix

Angebotenes Fabrikat: '................................................'

Angebotener Typ: '.......................................................'
Menge: 4,000 St

**1.7.3 Montageelement für Urinal**
Montageelement für Urinal

zum Einbau in eine Leichtbau-Ständerwand
als Vorwandinstallation
Breite:  500 mm
Höhe:  1300 mm (+ 0-200 mm höhenverstellbar)

- selbsttragendes Montagelement (Oberfläche
  pulverbeschichtet )
- zur Aufnahme einer berührungslosen Urinalsteuerung,
- Löcher d=9 mm im Montageelement für Befestigung im Holzständerbau
- Keramikbefestigung Gewindestangen M8, Höhe/Abstand
verstellbar
- Universal-Rohbauset mit Absperrventil,
- Fußstützen verstellbar (mit cm Markierung,
  für Fußbodenaufbau 0 - 20 cm, verzinkt)
- Befestigung für Abgangsbogen höhenverstellbar und
  schallgedämmt,
- Bauschutz für Serviceöffnung werkzeuglos ablängbar,
- universeller Wasseranschluß 1/2"
- Urinal-Anschlußgarnitur mit Absaugesiphon,
- PE-Abgangsbogen DN50 / Gummidichtung
- Befestigungsmaterial.

liefern, einschl. Befestigung mit Schrauben,
Dübel, Bohren der Löcher, auf Rohbeton bzw.
einschl. Unterkonstruktion zum Befestigen in einseitig
beplankter Gipskarton-Wand oder an Massivwand.

Qualitätsstandard
Fabrikat :  Geberit
Type  :  Duofix

Angebotenes Fabrikat: '...............................................'

Angebotener Typ: '.......................................................'
Menge: 3,000 St

**1.7.4 Bausätze für Vorwandmontage**
Bausätze für Vorwandmontage
zur Befestigung der vorst. beschriebenen Montageelemente an einer Massiv- oder Ständerwand
bestehend aus:

2 Wandbefestigungen mit Beplankungsauflage
(verzinkt) tiefenverstellbar von 13 - 20 cm
mit Befestigungsmaterial, Schrauben, Dübel, einschl.
Bohren der Löcher in Vollziegelmauerwerk bzw. Beton
Menge: 11,000 Satz

#### 1.8 Ausstattung

**1.8.1 Seifenspender**
Seifenspender, Inhalt ca. 500 ml für ca. 800
Portionen, mit Reservetank für 160 Portionen, mit
Füllstandsanzeige und Zylinderschloss,
Gehäuse aus schlagfestem antistatischem kunststoff,
weiß, Aluminium,
ca. Abmessung (HxBxT):  325x78x107 mm
einschl. Befestigungsmaterial,
einschl. Erstbefüllung.

Qualitätsstandard Fabrikat:  CWS oder gleichwertig

Angebotenes Fabrikat: '........................................'
Menge: 3,000 St

**1.8.2 Papierhandtuchspender**
Faltpapier-Handtuchspender mit Zylinderschloss,
für 300 Papiertücher mit Lagen/C- oder Zick-Zack-
Falzung, Füllstandanzeige,
Abmessung ca. 321x278x118 mm
Gehäuse aus schlagfestem antistatischem Kunststoff,
weiß, Aluminium, einschl. Befestigungsmaterial,
einschl. Erstbefüllung.

Qualitätsstandard Fabrikat:  CWS oder gleichwertig

Angebotenes Fabrikat: '........................................'
Menge: 3,000 St

**1.8.3 Papierkorb**
Papierkorb
Außenformat ca. 410 x 250 x 620 mm,
Stahldraht weiß rilsaniert (widerstandsfähig
gegen Säuren, Laugen, mechanische Beschädigungen),
zusammenklappbar, aufstellen einschließlich Polybeutel

Qualitätsstandard Fabrikat:  CWS oder gleichwertig

Angebotenes Fabrikat: '........................................'
Menge: 3,000 St

**1.8.4 WC - Papierhalter**
*** Bedarfsposition ohne GB
WC - Papierhalter mit Deckel, verchromt
einschl. Befestigungsmaterial

Qualitätsstandard Fabrikat: Optiset

Angebotenes Fabrikat: '........................................'
Menge: 6,000 St

**1.8.5 WC-Rollenhalter Prima Kunststoff weiss f.2 Rollen .**
WC-Rollenhalter Kunststoff weiss f.2 Rollen .
Fabrikat: Prima oder gleichwertig

Angeb. Fabrikat: '........................................'
Menge: 6,000 St

**1.8.6 WC-Reserve-Papierrollenhalter**
WC-Reserve-Papierrollenhalter
aus Nylon, 33 mm ø mit Rosette 70 mm ø
einschl. Schrauben und Dübel zur Befestigung,

komplett liefern und montieren
Menge: 3,000 St

**1.8.7 WC-Bürstengarnitur**
WC-Bürstengarnitur, Kunststoff weiss
komplett liefern und montieren
Menge: 3,000 St

**1.8.8 Seifenablage**
HEWI Seifenablage 477.02.200
mit Noppen o. Ablaufloch, reinweiss
Seifenablageeinsatz herausnehmbar
Menge: 3,000 St

**1.8.9 Hygienebeutelspender derby style care verchromt .**
Hygienebeutelspender  verchromt .
Fabrikat: derby style care od. gleichwertig

Angeb. Fabrikat:..............................
Menge: 3,000 St

**1.8.10 Abfallbehälter derby Edelstahl**
Abfallbehälter Edelstahl
Fabrikat: derby od. gleichwertig

Angeb. Fabrikat:..............................
Menge: 1,000 St

#### 1.9 Trinkwasserleitungen

**1.9.1 Bezeichnungsschild**
Bezeichnungsschild,
Farbe und Beschriftung mit schwarzen Buchstaben auf
weißem Grund, nach Angabe des Auftraggebers,
Beschriftung zweizellig,
Schild aus Kuntstoff weiß, Buchstaben gefräst,
Höhe 50mm, Breit 100 mm,
Befestigen mit Halter und Spannband,
Befestigungsuntergrund Rohrleitung
Menge: 4,000 St

**1.9.2 Freistrom-Absperrventil, Rg, 15 mm, Pressverschr.**
Freistrom-Absperrventil, beständig gegen aggressives
Wasser, aus Rotguss in den mediumberührten Bereichen,
verschleißfester Edelstahl-Sitzring bis DN 50,
totraumfrei, mit selbstfettender und unter Druck
austauschbarer EPDM-Lippendichtung als wartungsfreie
Spindelabdichtung,
EPDM-Sitzdichtung mit drehbar gelagertem, gegen
Druckschläge gesicherten Kegel,
Spindelgewinde außerhalb des Mediums, nach DIN EN 1213,
 mit DVGW- und Schallschutzzulassung, Nenndruck PN 16,
mit Entleerventil mit drehbarem Schlauchanschluss 3/4"
und Verschlusskappe, stirnseitig am Ventilgehäuse (DN
65 und DN 80 seitlich),

beidseitig mit Pressverschraubungen mit Dichtring zum
Anschluss an Edelstahl- Presssysteme,

Nennweite DN 15, Press 18 mm
Menge: 2,000 St

**1.9.3 Absperrventil, RG, 18 mm**
Freistrom-Absperrventil wie vor, jedoch
Nennweite DN 15, Press 18 mm
Menge: 1,000 St

**1.9.4 Absperrventil, RG, 22 mm**
Freistrom-Absperrventil wie vor, jedoch
Nennweite DN 20, Press 22 mm
Menge: 1,000 St

**1.9.5 Absperrventil, RG, 28 mm**
Freistrom-Absperrventil wie vor, jedoch
Nennweite DN 25, Press 28 mm
Menge: 1,000 St

**1.9.6 Absperrventil, RG, 35 mm**
Freistrom-Absperrventil wie vor, jedoch
Nennweite DN 32, Press 35 mm
Menge: 1,000 St

**1.9.7 Hauswasserstation DN 50 (R 2), mit Verschraubungen**
Hauswasserstation
DIN/DVGW geprüft (NW-9301BM0007),

mit Druckminderer für den Einbau in Trink-
und Brauchwassersystemen.
Zum Schutz vor Funktionsstörungen und
Korrosionsschäden durch Fremdpartikel
wie Rostteilchen, Späne, Sand, Hanf usw.

Lieferumfang:
Hauswasserstation mit Anschlussverschraubungen und Dichtungen,
Filterelement mit großer Filterfläche
gemäß DVGW-Richtlinie, Kopfteil aus
Messing, Anschluss-Stück aus Messing mit
Druckminderer, Klarsichtzylinder,
Rückspülelement und HT- Anschluss für
Spülwasser.
Datumsring zum Einstellen des nächsten
Rückspüldatums und Drehknopf für manuelle
Rückspülungen.
Hinterdruckmanometer, Anzeige für
Hinterdruckeinstellwert und Drehknopf für
Druckminderer.

Technische Daten:
Hauswasserstation 2 "
Anschlussnennweite  DN 50
Durchflussleistung bei = 0,2 bar, 11,0 m3/h
Durchlassweite untere/obere  90/110  Ám
Nenndruck PN 16
Betriebsdruck  min/max  2-16  bar
Wassertemp.  min/max  5-30
Umgebungstemp. min/max 5-30
Baulänge ohne Verschraubung 125 mm
Baulänge mit Verschraubung 260 mm
Gesamthöhe RF/HWS  550 mm
Mindestabstand Rohrmitte bis Boden 670 mm
HT-Anschluss, Durchmesser  50 mm
Gewinde Überwurfmutter  2 1/4 "
Betriebsgewicht ca.  9,8  kg

Angebotenes Fabrikat: '........................................'

Angebotener Typ: '........................................'
Menge: 1,000 St

**1.9.8 Edelstahlrohre 15 x 1 mm**
Leitungsrohre
in Stangen aus nichtrostendem Stahl mit dem DVGW-
Prüfzeichen N 011 für Trinkwasser, Kalt-, Warmwasser-
und Zirkulationsleitungen

- Werkstoff Nr. 1.4401 nach DIN 17455.
- Leitungsrohre gem. den Anforderungen des DVGW-
  Arbeitsblattes W 541.
- Rohrverbindungen mittels Preßfittings aus nichtrostendem Stahl mit den DVGW-Prüfzeichen DVGW V
  225 herstellen.

Verlegung in Gebäuden, Installationswänden,
Wandschlitzen, in abgehängten Decken, auf dem
Rohfußboden sowie an der
Decke bzw. vor der Wand.
Einschl. verz. Rohrbefestigungen mit zugelassenen
Dübeln, körperschallgedämmt mit Profilgummieinlage, Schallschutz nach DIN 4109, Wand- und
Deckendurchführungen mit Mineralfaserschalen auf
Alu kaschiert, Materialstärke 30 mm,
Montagehöhe über Gelände/Fußboden bis 3,5 m.

Rohrleitungen liefern und montieren

in der Abmessung 15 x 1,0 mm
Menge: 10,000 m

**1.9.9 Edelstahlrohre 18 x 1 mm**
Leitungsrohre wie vor, jedoch
in der Abmessung 18 x 1,0 mm
Menge: 20,000 m

**1.9.10 Edelstahlrohre 22 x 1,2 mm**
Leitungsrohre wie vor, jedoch
in der Abmessung 22 x 1,2 mm
Menge: 12,000 m

**1.9.11 Edelstahlrohre 28 x 1,2 mm**
Leitungsrohre wie vor, jedoch
in der Abmessung 28 x 1,2 mm
Menge: 20,000 m

**1.9.12 Edelstahlrohre 35 x 1,5 mm**
Leitungsrohre wie vor, jedoch
in der Abmessung 35 x 1,5 mm
Menge: 16,000 m

**1.9.13 Edelstahlrohre 42 x 1,5 mm**
Leitungsrohre wie vor, jedoch
in der Abmessung 42 x 1,5 mm
Menge: 5,000 m

**1.9.14 Pressbogen d15, aller Grade**
Profipress Bogen
in den erforderlichen Winkelgraden, 15 mm - o.glw.

Angeboten: .....................................

liefern und betriebsfertig montieren
Menge: 8,000 St

**1.9.15 Pressbogen d18, aller Grade**
wie vorhergend, jedoch
D=18 mm, aller Grade

liefern und betriebsfertig montieren
Menge: 16,000 St

**1.9.16 Pressbogen d22, aller Grade**
wie vorhergend, jedoch
D=22 mm, aller Grade
liefern und betriebsfertig montieren
Menge: 10,000 St

**1.9.17 Pressbogen d28, aller Grade**
wie vorhergend, jedoch
D=28 mm, aller Grade
liefern und betriebsfertig montieren
Menge: 20,000 St

**1.9.18 Pressbogen d35, aller Grade**
wie vorhergend, jedoch
D=35 mm,  aller Grade

liefern und betriebsfertig montieren
Menge: 6,000 St

**1.9.19 T-Stück d15**
T-Stück o.glw.
mit den erforderlichen Reduzierungen r 15 mm

liefern und betriebsfertig montieren
Menge: 6,000 St

**1.9.20 T-Stück d18**
wie vorhergehend, jedoch
D=18 mm

liefern und betriebsfertig montieren
Menge: 6,000 St

**1.9.21 T-Stück d22**
wie vorhergehend, jedoch
D=22 mm

liefern und betriebsfertig montieren
Menge: 6,000 St

**1.9.22 T-Stück d28**
wie vorhergehend, jedoch
D=28 mm

liefern und betriebsfertig montieren
Menge: 6,000 St

**1.9.23 T-Stück d35**
wie vorhergehend, jedoch
D=35 mm

liefern und betriebsfertig montieren
Menge: 4,000 St

**1.9.24 Muffe d15**
Pressmuffen 15 mm
liefern und betriebsfertig montieren
Menge: 8,000 St

**1.9.25 Muffe d18**
wie vorhergehend, jedoch
D=18 mm

liefern und betriebsfertig montieren
Menge: 8,000 St

**1.9.26 Muffe d22**
wie vorhergehend, jedoch
D=22 mm

liefern und betriebsfertig montieren
Menge: 10,000 St

**1.9.27 Muffe d28**
wie vorhergehend, jedoch
D=28 mm

liefern und betriebsfertig montieren
Menge: 10,000 St

**1.9.28 Muffe d35**
wie vorhergehend, jedoch
D=35 mm

liefern und betriebsfertig montieren
Menge: 6,000 St

**1.9.29 Reduktion mit Einschubende d18**
Reduktion mit Einschubende
in allen Reduzierungen 18 mm
Die Verlegerichtlinien des Herstellers
sind zu beachten.

liefern und betriebsfertig montieren
Menge: 2,000 St

**1.9.30 Reduktion mit Einschubende d22**
wie vorhergehend, jedoch
D=22 mm

liefern und betriebsfertig montieren
Menge: 2,000 St

**1.9.31 Reduktion mit Einschubende d28**
wie vorhergehend, jedoch
D=28 mm

liefern und betriebsfertig montieren
Menge: 2,000 St

**1.9.32 Reduktion mit Einschubende d35**
wie vorhergehend, jedoch
D=35 mm

liefern und betriebsfertig montieren
Menge: 2,000 St

**1.9.33 T-Stück 22x1/2"x22 mm Rotguss**
Menge: 2,000 St

**1.9.34 T-Stück 18x1/2"x18 mm Rotguss**
Menge: 3,000 St

**1.9.35 Übergang 15x1/2" Rotguss**
Menge: 3,000 St

**1.9.36 Begleitheizband 10 Watt für Rohrleitungen**
Menge: 26,000 m

**1.9.37 Universal-Temperaturregler UTR 60**
Menge: 2,000 St

**1.9.38 Doppelnippel 1" Rotguss**
Menge: 1,000 St

**1.9.39 Muffe 1" Rotguss**
Menge: 1,000 St

**1.9.40 Winkel 1" i/a Rotguss**
Menge: 1,000 St

**1.9.41 Anschlussverschraubung 40mm x 1" AG Isiflo Typ 112 messing**
Menge: 3,000 St

**1.9.42 Auslaufventiel 1/2" für Steckschlüssel**
Menge: 1,000 St

**1.9.43 Probeentnahmeventil mit mit RV Figur 188 01**
Probeentnahmeventil  aus Edelstahl
Kemper mit RV Figur 188 01  glw.

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
Angeboten: '..........................................'
Menge: 1,000 St

**1.9.44 Zweifach-Verteiler-Satz, Figur V2**
Zweifach-Verteiler-Satz

Produktmerkmale
mediumberührte Metallteile aus entzinkungsfreiem
und korrosionsbeständigem Rotguss, beständig gegen
aggressives Wasser bestehend aus Zweifach-Verteiler
und zwei Freistrom-Absperrventilen mit
Entleervenitlen beliebig erweiterbarer Verteiler
seitlicher Zugang: Überwurfmutter / Außengewinde,
oberer Abgang: Überwurfmutter für Ventilanschluss
totraumfrei

Normen und Zulassungen
Ventil(e) mit DVGW-Zulassung
Ventil(e) mit KIWA-Zulassung
Kunststoffteile mit KTW- und W270-Zulassung
Ventil(e) mit Schallschutzzulassung
nach DIN EN ISO 3822 Klasse 1 und DIN EN 1213

Druckstufe PN 16
max. Betriebstemperatur 110 °C
Durchgang DN 25
Abgänge DN 20 -
A1= G 1 1/4, A2= G 1

Angeboten: '...............................................'

inkl. aller Verschraubungen
liefern und betriebsfertig montieren
Menge: 1,000 St

**1.9.45 Zweifach-Verteiler-Satz, Figur V1**
*** Bedarfsposition ohne GB
Wie vor, jedoch
Einfach-Verteiler-Satz,
inkl. aller Verschraubungen
liefern und betriebsfertig montieren
Menge: 1,000 St

**1.9.46 Anschluß an Dachentwässerung**
Anschluß an bauseitige Dachentwässerung,
Dachgully (beheizt) oder Sanitär-Entlüftungsrohre,
als Zulage
Menge: 1,000 St

**1.9.47 Einbauteile**
*** Bedarfsposition ohne GB
Einbauteile - Einrohranschluss-Stück
EAS mit 2 integrierten Kugelhähnen (mit Aufnahme für den Rücklauf-Temperaturfühler,
Tauchhülsenset 5 mm etc.
komplett betriebsfertig montieren
Menge: 1,000 psch

**1.9.48 Dichtigkeits-Zwischenprüfung**
Dichtigkeits-Zwischenprüfungen als
Stickstoffdruckprobe, Prüfdruck mit dem
1,3 fachen Betriebsdruck, in bis zu 5
Teilabschnitten, vor Fertigstellung der Anlage,
Einschl. der hierfür erforderlichen Verschlüsse
und Anschlüsse sowie deren Beseitigung nach
der Druckprobe. Die Druckprobe wird vor
Verschließen der Steigleitungen durchgeführt.
Menge: 1,000 psch

**1.9.49 Spülen**
Spülen der Rohrleitungen für Trinkwasser,
entsprechend DIN 1988, durch ein Luft-Wasser-Gemisch,
intermittierend, unter Druck, für die fertig verlegten Leitungen
der Gesamtanlage, Durchführung mit geeigneter
Vorrichtung, Rohr DN 15 bis DN 50.
Menge: 1,000 psch

**1.9.50 Provisorisches Abstopfen aller erstellten**
Provisorisches Abstopfen aller erstellten
Wasseranschlüsse, einschl. Entfernen der
Stopfen im Zuge der Fertiginstallation mit
neuwertigen Baustopfen aus Kunststoff. Die
Stopfen sind für die gesamte Bauzeit zur
Verfügung zu stellen.
Die Baustopfen sind vor den Abdichtungsarbeiten
des Fliesenlegern zu entfernen.
Menge: 1,000 psch

**1.9.51 Wasseranalyse Trinkwasserversorgung Probe**
Wasseranalyse Trinkwasserversorgung Probe durch AN
Wasseranalyse DIN 38402 und DIN 3841, sowie den
Anforderungen nach Umweltbundesamt 2000 erstellen, zur
Verwendung des zur Verfügung stehenden Wassers kalt für die
Trinkwasserversorgung, Wasserproben entnimmt der AN, die
Analyse enthält alle Daten zur Freigabe der
Trinkwasserinstallation an den Probeentnahmestellen nach
DVGW Arbeitsblatt W551, mit Nachweis der Prüfkriterien:
- Untersuchung auf Koloniezahl bei 20°C und 36°C. E .
coli. coliforme Bakterien
- Untersuchung auf Legionellen
Menge: 1,000 St

**1.9.52 Profilstahl**
Profilstahl zum Bau von Sonderhalterungen,
zur Befestigung der Rohrleitungen, z.B. zum Herstellen
von Traversen, verzinkte Ausführung, Ausführung
entsprechend den VdS-Richtlinien
Menge: 16,000 kg

**1.9.53 Schienenmontagesystem als Tragekonstruktion komplett in verzinkter Ausführung liefern und montieren einschl. Bohren von Befestigungslöchern**
Menge: 25,000 kg

#### 1.10 Abwasserleitungen

**1.10.1 HT-Rohre DN 50**
Abwasserleitungen aus ABS/ASA-Rohren,
(HT-Rohren) mit Steckmuffen, DIN 19 561,
DN 50,
Baulänge verschieden ab 0,15 bis 2,00 m
Dichtung mit Dichtring, verlegen in Gebäuden,
als Leichtbau-Vorwandinstallation.
einschl. körperschallgedämmten Rohrbefestigungen,
mit zugelassenen Dübeln.
Hellgrau (normal entflammbar)
Menge: 12,000 m

**1.10.2 HT-Rohre DN 70**
Abwasserleitungen aus ABS/ASA-Rohren,
(HT-Rohren) mit Steckmuffen, DIN 19 561,
DN 70,
Baulänge verschieden ab 0,15 bis 2,00 m
Dichtung mit Dichtring, verlegen in Gebäuden,
als Leichtbau-Vorwandinstallation.
einschl. körperschallgedämmten Rohrbefestigungen,
mit zugelassenen Dübeln.
Hellgrau (normal entflammbar)
Menge: 22,000 m

**1.10.3 HT-Rohre DN 100**
Abwasserleitungen aus ABS/ASA-Rohren,
(HT-Rohren) mit Steckmuffen, DIN 19 561,
DN 100,
Baulänge verschieden ab 0,15 bis 2,00 m
Dichtung mit Dichtring, verlegen in Gebäuden,
als Leichtbau-Vorwandinstallation.
einschl. körperschallgedämmten Rohrbefestigungen,
mit zugelassenen Dübeln.
Hellgrau (normal entflammbar)
Menge: 26,000 m

**1.10.4 HT Übergangsrohr mit Dichtring**
HT Übergangsrohr mit Dichtring
HTR DN 100/50 als Zulage
Menge: 4,000 St

**1.10.5 HT Übergangsrohr mit Dichtring**
HT Übergangsrohr mit Dichtring
HTR DN 100/70 als Zulage
Menge: 6,000 St

**1.10.6 HT-Übergang DN 100**
HT-Übergang DN 125/100
Menge: 5,000 St

**1.10.7 HT Reinigungsrohr mit Dichtring**
HT Reinigungsrohr mit Dichtring
HTRE DN 70 als Zulage
Menge: 2,000 St

**1.10.8 HT Reinigungsrohr mit Dichtring**
HT Reinigungsrohr mit Dichtring
HTRE DN 100  als Zulage
Menge: 2,000 St

**1.10.9 HT Doppelmuffe 100**
Menge: 1,000 St

**1.10.10 HT Übergang 70/50**
Menge: 4,000 St

**1.10.11 HT Übergang 50/40**
Menge: 2,000 St

**1.10.12 Zulage als Bogen 45 - 87°, DN 50**
Form- und Verbindungsstück als Zulage
für Abwasserleitungen,
aus ABS/ASA-Rohren, DIN 19 561, mit Steckmuffe,
als Bogen, DN 50,
in verschiedenen Graden von 15° bis 87°.
Menge: 8,000 St

**1.10.13 Zulage als Bogen 45 - 87°, DN 70**
Form- und Verbindungsstück als Zulage
für Abwasserleitungen,
aus ABS/ASA-Rohren, DIN 19 561, mit Steckmuffe,
als Bogen, DN 70,
in verschiedenen Graden von 15° bis 87°.
Menge: 8,000 St

**1.10.14 Zulage als Bogen 45 - 87°, DN 100**
Form- und Verbindungsstück als Zulage
für Abwasserleitungen,
aus ABS/ASA-Rohren, DIN 19 561, mit Steckmuffe,
als Bogen, DN 100,
in verschiedenen Graden von 15° bis 87°.
Menge: 4,000 St

**1.10.15 Zulage als Sifonwinkel 87°, DN 50**
Form- und Verbindungsstück als Zulage
für Abwasserleitungen,
aus ABS/ASA-Rohren, DIN 19 561,
als Sifonbogen  DN 50
eischl. Sifongummi DN 50 x 40/32
Menge: 2,000 St

**1.10.16 Zulage als Abzweig mit Gummidichtung DN 50 x 50**
Form- und Verbindungsstück als Zulage
für Abwasserleitungen aus ABS/ ASA-Rohren
(HT-Rohren) mit Steckmuffen, DIN 19561,
als Abzweig mit Gummidichtung DN 50 x 50,
in allen handelsüblichen Ausführungen.
Menge: 6,000 St

**1.10.17 Zulage als Abzweig mit Gummidichtung DN 70 x 70**
Form- und Verbindungsstück als Zulage
für Abwasserleitungen aus ABS/ ASA-Rohren (HT-Rohren)
mit Steckmuffen, DIN 19561,
als Abzweig mit Gummidichtung DN 70 x 70,
in allen handelsüblichen Ausführungen.
Menge: 4,000 St

**1.10.18 Zulage als Abzweig mit Gummidichtung DN 100 x 70**
Form- und Verbindungsstück als Zulage
für Abwasserleitungen aus ABS/ ASA-Rohren (HT-Rohren)
mit Steckmuffen, DIN 19561,
als Abzweig mit Gummidichtung DN 100 x 70,
in allen handelsüblichen Ausführungen.
Menge: 6,000 St

**1.10.19 Zulage als Abzweig mit Gummidichtung DN 100 x 50**
Form- und Verbindungsstück als Zulage
für Abwasserleitungen aus ABS/ ASA-Rohren (HT-Rohren)
mit Steckmuffen, DIN 19561,
als Abzweig mit Gummidichtung DN 100 x 50,
in allen handelsüblichen Ausführungen.
Menge: 4,000 St

**1.10.20 Zulage als Abzweig mit Gummidichtung DN 100 x 100**
Form- und Verbindungsstück als Zulage
für Abwasserleitungen aus ABS/ ASA-Rohren (HT-Rohren)
mit Steckmuffen, DIN 19561,
als Abzweig mit Gummidichtung DN 100 x 100,
in allen handelsüblichen Ausführungen.
Menge: 4,000 St

#### 1.11 Dämmung Sanitärleitungem

*Hinweis: Dämmung Trinkwasser*

**1.11.1 Wärmedämmung Alu, Edelstahlrohr 15mm, 20 mm dick**
Wärmedämmung DIN 4140 Teil 1 an Rohrleitungen,
Mediumtemperatur bis 40 °C
Umgebungstemperatur 0 bis 28 °C
Dämmung aus nichtbrennbaren Stoffen,
DIN 4102 Teil 1, Baustoffklasse A
in Gebäuden, Verlegen der Rohre im Installationskeller, in Zentralen, in Installationsschächten, in Wandschlitzen, in Trockenbau-
Vorwandinstallationen, sowie in abgehängten
Decken, Höhe der Rohre über Standfläche
unterhalb Decke bis 3,50 m
Rohraußendurchmesser 15 mm
Dämmschicht: 20 mm dick
Rohr aus Edelstahl.
Die Dämmung besteht aus:
Schalen aus Mineralfasern,
Wärmeleitfähigkeit 0,035 W/mK
bei einer Mitteltemperatur von 50 °C
mit Aluminiumfolie kaschiert als Dampfbremse, mit Draht aufbinden
Mindestdicke 0,05 mm,
vollflächig verkleben einschl. Längs-
und Rundstöße, zusätzlich mit Bändern sichern.

Rohraußendurchmesser 15 mm
Dämmschicht 20 mm dick

Sämtliche Rohrbefestigungen und Formteile
sind in die Dämmung einzubeziehen.
Menge: 10,000 m

**1.11.2 Wärmedämmung Alu, Edelstahlrohr 18mm, 20 mm dick**
Wärmedämmung DIN 4140 Teil 1 an Rohrleitungen,
wie vor, jedoch

Rohraußendurchmesser 18 mm
Dämmschicht: 20 mm dick
Menge: 10,000 m

**1.11.3 Wärmedämmung Alu, Edelstahlrohr 22mm, 20 mm dick**
Wärmedämmung DIN 4140 Teil 1 an Rohrleitungen,
wie vor, jedoch

Rohraußendurchmesser 22 mm
Dämmschicht: 20 mm dick
Menge: 20,000 m

**1.11.4 Wärmedämmung Alu, Edelstahlrohr 28mm, 20 mm dick**
Wärmedämmung DIN 4140 Teil 1 an Rohrleitungen,
wie vor, jedoch

Rohraußendurchmesser 28 mm
Dämmschicht: 20 mm dick
Menge: 10,000 m

**1.11.5 Wärmedämmung Alu, Edelstahlrohr 35mm, 30 mm dick**
Wärmedämmung DIN 4140 Teil 1 an Rohrleitungen,
wie vor, jedoch

Rohraußendurchmesser 35 mm
Dämmschicht: 30 mm dick
Menge: 10,000 m

**1.11.6 Wärmedämmung Alu, Edelstahlrohr 42mm, 40 mm dick**
Wärmedämmung DIN 4140 Teil 1 an Rohrleitungen,
wie vor, jedoch

Rohraußendurchmesser 42 mm
Dämmschicht: 40 mm dick
Menge: 5,000 m

**1.11.7 Isolierschlauch 4x15, 15 mm**
PE-Dünnwandschlauch mit strapazierfähiger,
nahtloser Folienbeschichtung.
Dämmung von Kaltwasserleitungen
sowie Leitungen ohne besonderen Anforderungen.
Zylindrisch extrudiert., hochelastisch.,
geschlossenzelliger PE-Weichschaum.
normalentflammbar nach DIN 4102- B2

Dämmschichtdicke : 4 mm
für Edelstahlrohr DA 15 mm
Menge: 10,000 m

**1.11.8 Isolierschlauch 4x18, 18 mm**
PE-Dünnwandschlauch wie vor, jedoch

Dämmschichtdicke : 4 mm
für Edelstahlrohr DA 18 mm
Menge: 8,000 m

**1.11.9 Isolierschlauch 4x22, 22 mm**
PE-Dünnwandschlauch wie vor, jedoch

Dämmschichtdicke : 4 mm
für Edelstahlrohr DA 22 mm
Menge: 15,000 m

**1.11.10 Isolierschlauch, 27x18 mm, in 2-m-Längen**
Dämmung von Kaltwasser/ Warmwasser-
(Trinkwasser-) leitungen gemäß DIN 1988
Isolierschlauch aus PE-Weichschaum
mit widerstandsfähiger Schutzfolie.
Zylindrisch extrudierter, geschlossenzelliger Polyethylen-Weichschaum
mit roter PE-Kaschierung.
Extrem robust und strapazierfähig.
Das Material ist schwerentflammbar
nach DIN 4102-B1 und optimal
für mechanisch beanspruchte Leitungen.
Alle Stoßnähte sind mit geeignetem
Klebeband zu schließen.
Wärmeleitfähigkeit 0,040 W / (m.K)
Temperatureinsatzbereich: bis +105 C

Daemmschichtdicke 27 mm
100%-Daemmung gem. EnEV

für Edelstahlrohr 18 mm,
Menge: 18,000 m

*Hinweis: Dämmung Abwasser*

**1.11.11 Dämmschläuche Rohr DN 50**
Dämmung aus normalentflammbaren Stoffen DIN 4102 T1
Baustoffklasse B 2, in Installationsschächten, Deckenabhängungen
und in Schlitzen, Höhe bis 3,50 m,
für SML-Rohr DN 50, aus Gußeisen und HT Rohr DN50

Die Dämmung besteht aus:
Schläuche, aus Faser-Polyethylen-Verbund, bestehend
aus geschlossenem Schlauch und Selbstklebeband für die
Stoßverbindungen. Reißfestes Gittergewebe, feuchtigkeitsperrende
Polyethylen-Folie, Polsterlage aus miteinander vernadelten
Kunststoff-Fasern und geschlossenzelligem Poyethylen mit Wellenprofil.
mit reißfestem Gittergewebe, Verarbeitung nach Anweisung des Herstellers,
Sämtliche Rohrbefestigungen und Formteile sind in die Dämmung
einzubeziehen.

DN 50 - Dämmschicht 4 mm dick.
Menge: 6,000 m

**1.11.12 Dämmschläuche Rohr DN 80**
Dämmung aus normalentflammbaren Stoffen DIN 4102 T1
Baustoffklasse B 2, in Installationsschächten, Deckenabhängungen
und in Schlitzen wie vor, jedoch,

für SML-Rohr DN 80, aus Gußeisen und HT Rohr DN80
Dämmschicht 4 mm dick.
Menge: 12,000 m

**1.11.13 Dämmschläuche Rohr DN 100**
Dämmung aus normalentflammbaren Stoffen DIN 4102 T1
Baustoffklasse B 2, in Installationsschächten, Deckenabhängungen
und in Schlitzen wie vor, jedoch,

für SML-Rohr DN 100, aus Gußeisen und HT Rohr DN100
Dämmschicht 4 mm dick.
Menge: 8,000 m

#### 1.12 Warmwasserbereiter

**1.12.1 Druckspeicher (untertisch) 5 l**
Druckspeicher 5l als Überlaufspeicher,
untertisch, drucklos,  2,2  kW, 230 V
Nenninhalt (l) 5 l
Mischwassermenge 40 °C (15 °C / 65 °C) (l) 10 l
Einstellbare Temperatur von bis (°C) 35 - 85 °C

Standby Verbrauch (kWh/d) 0,18 kWh
Aufheizzeit auf 60 °C bei max. Leistung (min) 8 min

Abmessungen des Gerätes (mm)
435 x 270 x 240 mm

Angeboten : '............................................................'

liefern und montieren
Menge: 4,000 St

**1.12.2 Druckspeicher 15l Putzraum**
Wie vor, jedoch druckloser Speicher 15 l
als Überlaufspeicher, Wandmontage(übertisch)
von 25 bis 75 Grad 2,2 kW, 230 V

Anschlusswert (kW) 2 kW
Nenninhalt (l) 15 l
Mischwassermenge 40 °C (15 °C / 65 °C) (l) 27 l
Standby Verbrauch (kWh/d) 0,44 kWh
Aufheizzeit auf 60 °C bei max. Leistung (min) 25
Abmessungen des Gerätes (mm)
480 x 350 x 310 mm

Angeboten : '............................................................'

liefern und montieren
Menge: 1,000 St

**1.12.3 Siemens electronic Kleindurchlauferhitzer DE06111M**
*** Bedarfsposition ohne GB
electronic Kleindurchlauferhitzer
Elektronisch, 6,0kW, Übertisch,  IP 24D
Kleindurchlauferhitzer electronic, 6,0kW, 230V,
elektronisch gesteuert, Übertischgerät.
Spart bis zu 20% Energie und Wasser gegenüber
hydraulisch gesteuerten Kleindurchlauferhitzern
und vebraucht nur Energie, wenn Wasser gezapft wird.

Mit 2in1 System: Anschließbar an alle handeslüblichen
Druck-Armaturen oder Niederdruck-Armaturen.
Anschlusswert (kW)  6,0 kW
Absicherung (A) 32 A
Warmwasserleistung 12°C -> 38°C 3,2
minimale bis maximale Zulauftemperatur 4-20 °C
Abmessungen des Gerätes (mm) 185 x 140 x 88 mm

Angeboten : '........................................'.....'

liefern und montieren
Menge: 1,000 St

#### 1.13 Lüftung

**1.13.1 Ventilatoreinsatz 60 m³/h**
Ventilator-Einsätze für Einzellüftungsgeräte entspr.
DIN 18017 T. 3. Bedarfsgesteuert zur Lüftung von
Dusche, Bad oder Toilette.

Zum Einbau in Auf- und Unterputzgehäuse.
Ventilator-Einsatz mit integriertem Nachlauf, mit 2
Leistungsstufen  60/35 m³/h Volumenstrom für Bedarfs-
und Grundlüftung.

Spiralgehäuse mit aerodynamisch und akustisch
optimiertem Radial-Laufrad, hoher Druckreserve und
niedrigem Geräuschpegel.
Schallschutz entspr. DIN 4109 T.2.
Werkzeuglose Einschubmontage unter gleichzeitigem
elektrischem Kontaktschluss der Steckkupplung.
Energiesparender Kondensatormotor in geschlossenem
Aluminiumgussgehäuse. Wartungsfreie Kugellager für
40.000 Betriebsstunden.
Flache, elegante Fassade, raumseitig aus hochwertigem
Kunststoff, Alpinweiß.

Luftfilter (Klasse G2) als Dauerfilter
(spülmaschinenfest) unter der aufklappbaren,
geschlossenen Frontplatte.
Integrierte Filter-Verschmutzungsanzeige mit optischem
Warnhinweis für anstehende Reinigung.

Steuerung: Bedarfs und Grundlüftungsstufe
 Die kleine Leistungsstufe kann für Dauerbetrieb direkt
angeschlossen werden. Die große Stufe wird dann
parallel zum Raumlicht, manuell über handelsüblichen
2-poligen Ein/Ausschalter gesteuert, mit
Nachlauffunktion: Nachlaufzeit ca. 6 Min.,
Anlaufverzögerung ca. 45 Sek.(fest
eingestellt).Manuelle Steuerung beider Stufen mit
Schalter DSEL 2 (Zubehör Nr. 1306) möglich.

Leistung: Bedarfslüftung = 60 m³/h,
Grundlüftung = 35 m³/h

Geräusch:  Schalldruck bei AL = 10m² = 35/26 dB(A)
Schallleistung 39/30 dB(A)

Schutzart:  IPX5 (strahlwassergeschützt),
schutzisoliert, geeignet zum Einbau im Bereich 1
von Nassräumen

Elektrische Daten: 230 V, 50 Hz, 18/9 Watt, Zuleitung:
NYM-O,  4x1,5mm²

Qualitätsstandard Fabrikat: Helios
Typ:  ELS-VN 60/35 oder gleichwertig:

Angebotenes Fabrikat: '........................................'

Angebotener Typ : '........................................'.......'
Menge: 3,000 St

**1.13.2 Ventilator-UP-Gehäuse**
Unterputzgehäuse (ohne Brandschutz) in Flachbauweise
zur Aufnahme eines Ventilatoreinsatzes für Einbau in
Installationsschacht, Vorwandsysteme, Wand oder Decke.
In Kombination mit Brandschutz-Deckenschott (eingebaut
in der Hauptleitung) werden die einschlägigen
Brandschutzanforderungen erfüllt.
Ausblasstutzen DN 80mm nach oben, links oder rechts
abgehend; durch Umstecken auch rückseitig
positionierbar. Integrierte luftdichte
Rückluftsperrklappe, wartungsfrei.
Komfortabler Elektro-Anschluss durch entnehmbare
Steckverbindung.
Anschlussmöglichkeit für Zweitraumlüftung oder
WC-Becken-Anbindung über Spülrohr DN 50/40/30 (seitlich
links, rechts oder unten).
Universalgehäuse aus schlagfestem Kunststoff,
Alpinweiß, Brandklasse B2 mit rückseitigen
Befestigungs-Nuten zur Aufnahme der Montagehalterung.
Lieferung einschließlich Putzdeckel für die
Rohbauphase.
Allgemeine bauaufsichtliche DIBt-Zulassung

Maße: B/H/T 230x230x89mm.

Qualitätsstandard Fabrikat:  Helios
Typ:  ELS-GU oder gleichwertig:

Angebotenes Fabrikat: '........................................'

Angebotener Typ: '........................................'........'
Menge: 3,000 St

**1.13.3 Montageset**
Universal-Montagehalterung
Zur Befestigung aller UP-Gehäuse an Decke, Wand und in
Schächten. Höhen-, tiefen- und lotverstellbar.

Qualitätsstandard Fabrikat: Helios
Typ:  ELS-MHU oder gleichwertig

Angebotenes Fabrikat: '........................................'

Angebotener Typ : '........................................'.......'
Menge: 3,000 St

**1.13.4 Überströmgitter**
Lüftungs-Türgitter weiß
Feststehende Überströmgitter aus hochwertigem bruchfestem Kunststoff, in weiß,
zum Einbau in Türblätter.
Mit schräggerichteten Lamellen, Durchsicht verhindernd. Nur wenige mm auftragend. Zweiteilig ineinanderschiebbar,
mit beiliegenden Schrauben gegeneinander
festzuziehen.

Qualitätsstandard Fabrikat:  Helios
Typ: LTGW oder gleichwertig

Angebotenes Fabrikat: '........................................'

Angebotener Typ: '........................................'........'
Menge: 3,000 St

**1.13.5 Telefonieschalldämpfer DN 100, Isolierdicke 50 mm, Baulänge 1.000 mm**
Telefonieschalldämpfer aus 2-lagigen, flexiblen
Aluminium-Rohren. Innenrohr feinporig perforiert.
Zwischen Innen- und Außenrohr Dämmschicht aus
kunstharzgebundener Mineralfaser-Matte.
Schalldämpferenden mit Aluminium-Kappe abgedeckt.
Anschlußstutzen passend zu Anschluss an Wickelfalzrohr.

DN 100, Isolierdicke 50 mm, Baulänge 1000 mm,
Menge: 3,000 St

**1.13.6 Wickelfalzrohr, verz. Stahl, DN 100**
Wickelfalzrohr aus verzinktem Stahl,
Nähte gefalzt, DIN EN 12237, Maße DIN EN 1506,
Wanddicke 0,6 mm, DN 100,
max. Betriebsüber-/-unterdruck bis 1000 Pa,
min./max. Lufttemperatur -15 bis 40 °C,
Luftdichtheitsklasse A DIN EN 12237,
Montagehöhe über Gelände/Fußboden bis 3,5 m,

DN100
Menge: 8,000 m

**1.13.7 Lüftungsrohrschelle DN 100**
Menge: 6,000 St

**1.13.8 Wickelfalzrohr, DN 125**
Wickelfalzrohr aus verzinktem Stahl,
Nähte gefalzt, DIN EN 12237, Maße DIN EN 1506,
Wanddicke 0,6 mm, DN 125,
max. Betriebsüber-/-unterdruck bis 1000 Pa,
min./max. Lufttemperatur -15 bis 40 °C,
Luftdichtheitsklasse A DIN EN 12237,
Montagehöhe über Gelände/Fußboden bis 3,5 m,

DN 125
Menge: 5,000 m

**1.13.9 Bogen, verz. Stahl, DN 100**
Bogen aus verzinktem Stahl,
mit Steckverbinder, mit Lippendichtung,
alle Winkelgrade, DN 100,
max. Betriebsüber-/-unterdruck bis 1000 Pa,
min./max. Lufttemperatur -15 bis 40 °C,
Luftdichtheitsklasse A DIN EN 12237,
Montagehöhe über Gelände/Fußboden bis 3,5 m,

DN100
Menge: 4,000 St

**1.13.10 Bogen, verz. Stahl, DN 125**
Bogen aus verzinktem Stahl,
mit Steckverbinder, mit Lippendichtung,
alle Winkelgrade, DN 125,
max. Betriebsüber-/-unterdruck bis 1000 Pa,
min./max. Lufttemperatur -15 bis 40 °C,
Luftdichtheitsklasse A DIN EN 12237,
Montagehöhe über Gelände/Fußboden bis 3,5 m,

DN125
Menge: 4,000 St

**1.13.11 Steckmuffe, verz. Stahl, DN100**
Steckmuffe, aus verzinktem Stahl,
DN 100,
max. Betriebsüber-/-unterdruck bis 1000 Pa,
min./max. Lufttemperatur -15 bis 40 °C,
Luftdichtheitsklasse A DIN EN 12237,
Montagehöhe über Gelände/Fußboden bis 3,5 m,

DN100
Menge: 2,000 St

**1.13.12 Steckmuffe, verz. Stahl, DN 125**
Steckmuffe, aus verzinktem Stahl,
DN 125,
max. Betriebsüber-/-unterdruck bis 1000 Pa,
min./max. Lufttemperatur -15 bis 40 °C,
Luftdichtheitsklasse A DIN EN 12237,
Montagehöhe über Gelände/Fußboden bis 3,5 m,

DN125
Menge: 2,000 St

**1.13.13 Rohr-Reduzierung, NW 1: 125 mm, NW 2: 100 mm, symetrisch**
Luftleitung als Rohr-Reduzierung,
Nennweite 1: 125 mm,
Nennweite 2: 100 mm,
symmetrisch, aus verzinktem Stahl nach DIN 24 147,
Dichtigkeitsklasse und Befestigung, wie unter
Luftleitung als Rundrohr beschrieben, lange
strömungsgünstige Ausführung
Menge: 2,000 St

**1.13.14 Rohr-Reduzierung, NW 1: 100 mm, NW 2: 80 mm, symetrisch**
Luftleitung als Rohr-Reduzierung,
Nennweite 1: 100 mm,
Nennweite 2: 80 mm,
symmetrisch, aus verzinktem Stahl nach DIN 24 147,
Dichtigkeitsklasse und Befestigung, wie unter
Luftleitung als Rundrohr beschrieben, lange
strömungsgünstige Ausführung
Menge: 2,000 St

**1.13.15 Rohr-T-Stück, Durchgang 100 mm, Abzweig 100 mm**
Luftleitung als Rohr-T-Stück,
Durchgang:  100 mm,
Abzweig:  100 mm,
aus verzinktem Stahl, nach DIN 24 147,
Dichtigkeitsklasse und Befestigung, wie unter
Luftleitung als Rundrohr beschrieben.
Menge: 2,000 St

**1.13.16 Rohr-T-Stück, Durchgang 125 mm, Abzweig 125 mm**
Luftleitung als Rohr-T-Stück,
Durchgang:  125 mm,
Abzweig:  125 mm,
aus verzinktem Stahl, nach DIN 24 147,
Dichtigkeitsklasse und Befestigung, wie unter
Luftleitung als Rundrohr beschrieben.
Menge: 1,000 St

**1.13.17 Vollflexible Luftleitung als Rundrohr, NW 100 mm**
Vollflexible Luftleitung als Rundrohr,
aus 2-lagigem Aluminiumband nach DIN 24 146,
Dichtigkeitsklasse und Befestigung, wie unter
Luftleitung als Rundrohr beschrieben
Nennweite 100 mm
Menge: 5,000 m

**1.13.18 Vollflexible Luftleitung als Rundrohr, NW 80 mm**
Vollflexible Luftleitung als Rundrohr,
aus 2-lagigem Aluminiumband nach DIN 24 146,
Dichtigkeitsklasse und Befestigung, wie unter
Luftleitung als Rundrohr beschrieben
Nennweite 80 mm
Menge: 5,000 m

**1.13.19 Deckenschott NW100**
Brandschutz-Deckenschott
Zweistufige Absperrvorrichtung für senkrechten Einbau gegen Brandübertragung in
Lüftungsleitungen auf andere Geschosse.
Zur Verwendung in Anlagen entsprechend
DIN 18017. Gehäuse in Kompaktbauweise,
integrierte Deckendurchführung aus verzinktem Stahlblech, beidseitigen Rohranschlußstutzen nach DIN 24145/24147, zwei
biegbare Befestigungslaschen. Wartungsfrei und ohne Inspektionsauflagen.
Feuerwiderstandsklasse K 90-18017

Qualitätsstandard Fabrikat:  Helios
Typ:  ELS-D 100 oder gleichwertig:

Angebotenes Fabrikat: '........................................'

Angebotener Typ: '........................................'........'
Menge: 1,000 St

**1.13.20 Deckenschott NW125**
Brandschutz-Deckenschott
Zweistufige Absperrvorrichtung für senkrechten Einbau gegen Brandübertragung in
Lüftungsleitungen auf andere Geschosse.
Zur Verwendung in Anlagen entsprechend
DIN 18017. Gehäuse in Kompaktbauweise,
integrierte Deckendurchführung aus verzinktem Stahlblech, beidseitigen Rohranschlußstutzen nach DIN 24145/24147, zwei
biegbare Befestigungslaschen. Wartungsfrei und ohne Inspektionsauflagen.
Feuerwiderstandsklasse K 90-18017

Qualitätsstandard Fabrikat: Helios
Typ:  ELS-D 125 oder gleichwertig

Angebotenes Fabrikat: '........................................'

Angebotener Typ: '........................................'........'
Menge: 1,000 St

**1.13.21 Wetterschutzgitter NW100, 140x140mm**
Selbsttätige Klappe aus wetterfesten
Kunststoff NW 100, 140x140mm
in Standardausführung weiß.
Überdruck-Klappen für den Außenabschluss
von Luftaustrittsöffnung,
Für Auslässe von Kleinventilatoren, Dunstabzugshauben,
Wäschetrockner
Aus UV-beständigem, bruchfestem Kunststoff,
Befestigung durch konischen Einsteckstutzen oder Dübel,
Schaumstoff- Dichtband im Lieferumfang enthalten.
einschl. Befestigung.

Qualitätsstandard Fabrikat:  Helios
Typ: VK100, weiß oder gleichwertig

Angebotenes Fabrikat: '........................................'

Angebotener Typ: '........................................'........'
Menge: 1,000 St

**1.13.22 Profilstahlkonstruktion**
Profilstahlkonstruktion für Stütz-, Hänge-, Trag- und
Sonderbefestigungen einschl. Befestigungsmaterial,
verzinkte Ausführung, Ausführung nach örtlichen
Erfordernissen,
Abrechnung mit den Einheitsgewichten der zutreffenden
DIN-Normen.
Menge: 20,000 kg

#### 1.14 Sonstiges

**1.14.1 Eckventil Geschirrspüler**
Eckventil für Geschirrspüler
Menge: 1,000 St

**1.14.2 Stopfen**
Edelstahlblindrossette zum
Abstopfen - Abfluß DN 50
Menge: 6,000 St

**1.14.3 Sifonwinkel**
1 Sifonwinkel 50 mm, mit Abzweig
für Geschirrspüle
Menge: 2,000 St

**1.14.4 Trichtersiphon**
Trichtersiphon
Röhrengeruchverschluss DN 50
mit Trichter zur Aufnahme von Leckwasser, Aufputzmontage unter SiV,
Filter o.ä. einschl. Befestigung,
Kunststoff, komplett liefern und montieren
Menge: 1,000 St

**1.14.5 Geräteventil für einfache Zapfstelle**
Auslaufventil DN 20, DIN-DVGW-registriert, PN 10, aus
Pressmessing, matt verchromt mit Schlauchverschraubung,
Rohrbelüfter und Rückflußverhinderer, Oberteil
wartungsfrei mit Kronengriff, einschl. sämtl.
Anschlusszubehör für Rohr- bzw. Armaturenanschluss
Fabrikat: Seppelfricke oder gleichwertiger

Angeb. Fabrikat: '..................................................................'
Menge: 2,000 St

**1.14.6 Frostsi.Aussenarm.Kemper 1/2" 150-415mm**
Frostsichere Außenarmatur DN 20
Frostsichere Außenarmatur DN 20,
aus Rotguß für Nenndruck PN 16,
für Wandstärke  bis 240 mm
(Stahlleichtbau PUR-Sandwichelement)
bestehend aus folgenden Teilen:
Gehäuse kompl. mit Oberteil und Schutzrohr,
Klemmeinheit, Rosette,
Rosettenmutter, Kappe zum Schutz vor
unbefugtem Gebrauch, Steckschlüssel,
Anschlußbogen mit Rosette, Rohrbelüfter und
Schlauchverschraubung, Rückflußverhinderer
gem. DIN 1988 T 4 Rohr- bau -
Frostsicherung und abschließbarem
Bediengriff zur Sicherung der Zapfstelle.

Fabrikat :
Frostsi.Aussenarm.Kemper
RG Bausatz m.Bediengr. u.Steckschlue.-OT

oder glw. Angeboten .........................................
Menge: 1,000 St

**1.14.7 Bodengully**
Boden- und Deckenablauf DN 70
Boden- und Deckenablauf aus Edelstahl 1.4301,
Ablaufkörper 140 mm Außendurchmesser,
ca. 200 mm hoch. Nennweite DN 70, mit
senkrechtem oder waagrechten Abgang für Anschluß
an Kunstoff Rohr. Mit PP-Glockengeruchverschluß mit
Rollringverbindung, zur Grundreinigung leicht
herausnehmbar und Bauzeitschutzabdeckung.
Anschlußdimension: DN70
Bauart: Klebeflansch
Fabrikat: Passavant  Serie: 9102.17.81 bzw. 9392.07.81
liefern und montieren
Menge: 2,000 St

**1.14.8 Dünnbett-Aufstockelement**
Dünnbett-Aufstockelement,
Gesamthöhe 115 mm, aus Edelstahl
kürzbar. Mit gesandeter Oberfläche für die
sichere Anbindung an den Bodenbelag
Mit Dichtring für die rückstausichere Abdichtung
zwischen Ablauf und Aufstockelement.

Einschließlich Edelstahlrost Rost Klasse K3
komplett aus Cr-Ni
Stahl verschraubt, Rostrahmen und Rost
passend zu vorgenannten Dünnbettaufsatz.
Dünnbettaufsatz:  Fabrikat: Passavant
Serie: AV-Variant Cr.-Ni
Rost mit Rahmen: Material: Edelstahl

Abmessung: 140 x 140 mm
liefern und montieren
Menge: 1,000 St

**1.14.9 Flexibler Anschluss an bauseitige Dachdurchführung DN 100**
Flexibler Anschluss an bauseitige
Dachdurchführung einschl. Passstück
DN 100 komplett liefern und montieren
Menge: 2,000 St

**1.14.10 Anschluß an Grundleitung herstellen**
Anschluß an Grundleitung herstellen
PE Rohranschluß DN50/70/90 an bauseits
vorhandene Grundleitung DN100 aus KG-Rohr
herstellen unter Beistellung allen erforderlichen
Verbindungs- und Dichtungsmaterials
liefern und montieren.
Menge: 5,000 St

**1.14.11 Kernbohrung bis 8cm**
Herstellen von Kernbohrungen Wänden- und/oder Decken
gemäß Beschreibung aus den Vorbemerkungen.
Wand- und Deckenstärken bis 30 cm
Durchmesser bis 8 cm
Menge: 6,000 St

**1.14.12 Kernbohrung bis 10cm**
Herstellen von Kernbohrungen in Wänden- und/oder Decken
gemäß Beschreibung aus den Vorbemerkungen.
Wand- und Deckenstärken bis 30 cm
Durchmesser bis 10 cm
Menge: 4,000 St

**1.14.13 Kernbohrung bis 15cm**
Herstellen von Kernbohrungen in Wänden- und/oder
Decken gemäß Beschreibung aus den Vorbemerkungen.
Wand- und Deckenstärken bis 50 cm
Durchmesser bis 15cm
Menge: 3,000 St

**1.14.14 Bauwasseranschluß erstellen**
Bauwasseranschluß erstellen:

Länge von Übergabepunkt Versorgungsunternehmen bis Hausanschlußpunkt.

Materialbedarf:
15 m PE-Rohr d= 32mm
1 ISIFLO Kupplung 32mm
1 ISIFLO Kupplung 32mm auf 3/4 Zoll
1 Standrohr in Kunststoff
1 Bauwasserhahn 3/4 Zoll während Rohbauzeit

vor Einbau der Bodenplatte in Rollierung oder
bauseitigem Leerrohr einziehen und betriebsfertig
montieren
Menge: 1,000 psch

#### 1.15 Brandschutz

**1.15.1 R90-Rohrabschottung zur Montage in Wand/Decke/ für Rohr bis 15 mm**
R90-Rohrabschottung zur Montage in Wand/Decke/
leichter Trennwand mit entsprechender Feuerwiderstandsklasse.

Die Rohrabschottung verhindert für 90 Minuten
einen Übertrag von Feuer und Rauch. Hierzu ist
eine Brandschutzschale in die Bauteilöffnung
(Kernbohrung oder Durchbruch) einzubauen und eine
weiterführende Dämmung mit nichtbrennbaren Mineralwolle-Dämmstoffen, die einen Schmelzpunkt von
>1000°C aufweisen, auf 1 m Länge beidseitig der
Wand- bzw. Deckenkonstruktion anzubringen. Die
Brandschutzschale ist formschlüssig in die
Bauteilöffnung
einzupassen. Bei vorhandenen Fugen werden diese bis zu einer Breite von ca. 2 mm mit
vollflächig auf die Schale aufgebrachten Kleber
abgedichtet. Größere Fugen werden mit Mörtel
(MG II, IIa, III) vollständig verschlossen. Bei
leichten Trennwänden muss die verbleibende Öffnung
mit Spachtelmasse vollständig verschlossen werden.
Alle Dämmstoffe sind mit verzinktem Bindedraht,
6 Wickelungen pro lfd. M., auf dem Rohr zu befestigen.

Die Ausführung muss gemäß ABP Nr. P-3725/4130-MPA BS
erfolgen. Die ordnungsgemäße Ausführung ist vom
Unternehmer nach Abschluss der Arbeiten durch eine
Übereinstimmungserklärung zu bescheinigen.
Jede Rohrabschottung ist mit dem im Lieferumfang
enthaltenen
Schild dauerhaft zu kennzeichnen.Das Schild ist jeweils
neben der Rohrabschottung am Bauteil zu befestigen.

Die Abschottung ist abzustimmen auf das Leitungssystem;
Rohrwerkstoff:  Edelstahl
Außendurchmesser der Rohrleitung:  bis 15 mm
Dämmdicke :  22,5 mm
Wandstärke:  bis 240 mm
Deckenstärke:  bis 200 mm

Brandschutzdurchführung innerhalb der Wand / Decke
ohne Alu-Kaschierung

Qualitätsstandard
Fabrikat:  Rockwool
Typ :  Conlit 150 U Schale oder gleichwertig

Angebotenes Fabrikat: '.............. '.......................................'

Angebotener Typ: '...................... '........................................'

Baustoffklasse:  nichtbrennbar nach DIN 4102-1
Schmelzpunkt:  >1000°C nach DIN 4102-17
Rohdichte:  >150 kg/m3
Dämmdicke:  19,50 mm

Weiterführende Dämmung mit Alu-Kaschierung als
Ummantelung
Menge: 2,000 St

**1.15.2 Brandschutzschalen für Rohr 18mm**
R90-Rohrabschottung zur Montage in Wand/Decke/
leichter Trennwand mit entsprechender Feuerwiderstandsklasse wie vor, jedoch

Außendurchmesser der Rohrleitung: bis 18 mm
Dämmdicke: 19,50 mm
Menge: 2,000 St

**1.15.3 Brandschutzschalen für Rohr 22mm**
R90-Rohrabschottung zur Montage in Wand/Decke/
leichter Trennwand mit entsprechender Feuerwiderstandsklasse wie vor, jedoch

Außendurchmesser der Rohrleitung: bis 22 mm
Dämmdicke: 19,50 mm
Menge: 2,000 St

**1.15.4 Brandschutzschalen für Rohr 28mm**
R90-Rohrabschottung zur Montage in Wand/Decke/
leichter Trennwand mit entsprechender Feuerwiderstandsklasse wie vor, jedoch

Außendurchmesser der Rohrleitung: bis 28 mm
Dämmdicke: 26 mm
Menge: 2,000 St

**1.15.5 Brandschutzschalen für Rohr 35mm**
R90-Rohrabschottung zur Montage in Wand/Decke/
leichter Trennwand mit entsprechender Feuerwiderstandsklasse wie vor, jedoch

Außendurchmesser der Rohrleitung: bis 35 mm
Dämmdicke: 22,50 mm
Menge: 2,000 St

### 2 Regieleistungen

#### 2.1 Stunden

*Hinweis*
Vorbemerkungen

Die nachstehenden Stundenlohnarbeiten sind Eventualpositionen und werden im Bedarfsfalle gesondert durch den AG beauftragt. Die Beauftragung der Gesamtleistung gilt nicht als Freigabe für diese Leistung.

Werden Stundenlohnarbeiten zusammen mit anderen Vertragsleistungen ausgeführt, wird für eine aufsichtsführende Person keine gesonderte Vergütung gewährt. Bei zeitlich versetzter Durchführung und ausdrücklicher Forderung der Bauleitung nach einer Aufsichtsperson ist ein Vorarbeiter für diese Aufgabe ausreichend.

Für mitarbeitende Aufsichtspersonen (Vorarbeiter) wird nur der Gesellenlohn (andere Berufsgruppen sinngemäß) vergütet. Für ihre Aufsichtstätigkeit wird 1/15 der anfallenden Gesellenstunden anderer Berufsgruppen sinngemäß zusätzlich vergütet.

Für untergeordnete Arbeiten sind Bauhelfer zu beschäftigen. Die Löhne für den Einsatz höher qualifizierter Arbeiter, als sie für die Arbeit erforderlich sind, werden nicht vergütet. Ausnahmen bedürfen der ausdrücklichen Genehmigung durch die Bauleitung.

Beschäftigt der Bieter bei einer der nachstehenden Lohn-/Berufsgruppen keine Arbeitskräfte, hat er dies anzugeben und stattdessen den Satz möglichst gleichwertiger Arbeitskräfte anzubieten.

Kleingeräte, wie Bohrmaschinen, Trennschleifer, und dergl. werden nicht gesondert vergütet, sie sind einschl. ihrer Betriebsmittel in die Einheitspreise der Stundenlöhne einzukalkulieren.

Die Stundenzettel sind spätestens an dem der Arbeitsleistung folgenden Arbeitstag in 2-facher Ausfertigung der Bauleitung zur Prüfung und Unterschrift vorzulegen. Später eingereichte Stundenzettel werden nicht mehr anerkannt.

Die Unterzeichnung der Stundenlohnzettel durch die Bauleitung hat lediglich die Wirkung einer Bestätigung, daß die dort bezeichneten Arbeitsstunden und Materialkosten angefallen sind. Eine Abnahme der Leistung ist damit nicht verbunden, ebensowenig eine Anerkennung, daß diese Leistungen als Stundenlohnarbeiten abgerechnet werden können, wenn sie unter Umständen schon in den Einheitspreisen enthalten sind.

Im übrigen gelten für Stundenlohnarbeiten die gleichen Bedingungen wie für Vertragsarbeiten.

- Ende der Vorbemerkungen -

**2.1.1 Stundenlohn Monteur (Gerüstarbeiten)**
Verrechnungssätze für Löhne
Die nachstehenden Verrechnungssätze sind unter Be-
achtung der preisrechtl. Vorschriften ermittelt. Sie
enthalten den tatsächl. Lohn mit den Zuschlägen für
Gemeinkosten, Sozialkassenbeiträge, vermögensw. Leistungen u.dgl., sowie Lohn-u. Gehaltnebenkosten. Zu-
schläge für Überstunden (Mehrarb.), sowie für Nacht-,
Sonn-u. Feiertagsarb. sind jedoch nicht eingerechnet.

Vorarbeiter
Menge: 6,000 h

**2.1.2 Stundenlohn Gerüstbau-Werker**
Facharbeiter
Menge: 6,000 h

**2.1.3 Stundenlohn Helfer (Gerüstarbeiten)**
Helfer
Menge: 6,000 h

*Hinweis: ...................................... , den ....................*
Zu den Vergabe- und Vertragsbedingungen zum Leistungsverzeichnis wird ein
Preisnachlaß auf die Nettosumme in Höhe von  ................ % gewährt.

Bei Einhaltung des gewährten Zahlungsziels von  ................. Werktagen wird ein Skonto in Höhe von  .................% gewährt.

............................................................. , den ........................................................

................................................................................................................................  ( rechtsverbindliche Unterschrift und Firmenstempel )

*Hinweis: 7.0 ANLAGE - ZEICHNUNGSUNTERLAGEN 7.1 Zeichnungsliste Folgende Zeichnungen sind der Leistungsbeschreibung als Vorabzug beigefügt - keine Ausführungspläne!: Ausschreibung Grundlagen: A 001 Lageplan Übersichtsplan*
7.0  ANLAGE - ZEICHNUNGSUNTERLAGEN

7.1  Zeichnungsliste

  Folgende Zeichnungen sind der Leistungsbeschreibung
  als Vorabzug beigefügt - keine Ausführungspläne!:

Ausschreibung Grundlagen:

A 001  Lageplan Übersichtsplan

A 002  Abbruch EG
A 003  Neubau EG
A 004  Fertigstellung EG

A 005  Abbruch OG
A 006  Neubau OG
A 007  Fertigstellung OG

A 008  Schnitt
A 009  Ansichten neu

  Achtung Pläne wurden teilweise verkleinert (ohne Maßstab)
  Höhenangaben können von der Ausführung abweichen!

USt %: 19,00
